# Estaca de madeira de eucalipto, de 25 cm de diâmetro, colocada por cravação

- Propriedade do ficheiro: CYPE INGENIEROS, S.A.
- Formato: FIEBDC-3/2002
- Âmbito geográfico: Brasil
- Custos indiretos: 3.00 %
- Despesas gerais: 13.00 %
- Lucro: 6.00 %
- IVA: 16.00 %

## C Fundações

### CP Profundas

#### CPP Estacas pré-fabricadas

**CPP110** m Estaca de madeira de eucalipto, de 25 cm de diâmetro, colocada por cravação.
Inclui: Marcação da disposição e traçado dos eixos dos grupos de pilares. Levantamento das estacas. Cravação das estacas por golpes de bate-estacas, com prévia colocação de capacete de aço no extremo superior destas. Pancadas até conseguir a nega pré-fixada.

| Código | Un | Descrição | Rendimento | Preço | Importância |
|---|---|---|---|---|---|
| mt07ppm010b | m | Estaca de madeira de eucalipto, de 25 cm de diâmetro. (material) | 1.010 | 19.88 | 20.08 |
| mq03tab020 | h | Bate-estacas de queda livre e efeito simples. (equipamento) | 0.221 | 39.44 | 8.72 |
| mo083 | h | Ajudante de oficial de estruturas de concreto armado. (mão de obra) | 0.350 | 3.49 | 1.22 |
| % | % | Custos diretos complementares | 2 % | 30.02 | 0.60 |
|  |  | Custos diretos |  |  | 30.62 |
