# Parede autoportante de estacas-prancha metálicas

- Propriedade do ficheiro: CYPE INGENIEROS, S.A.
- Formato: FIEBDC-3/2002
- Âmbito geográfico: Brasil
- Moeda: BRL
- Custos indiretos: 3.00 %
- Despesas gerais: 13.00 %
- Lucro: 6.00 %
- IVA: 17.00 %

## C Fundações

### CT Estacas-prancha

#### CTA Paredes autoportantes

**CTA010** m² Parede autoportante de estacas-prancha metálicas.
Parede autoportante de estacas-prancha metálicas sobrepostas, cravadas no terreno de forma provisória, até alcançar no máximo 5 m de profundidade em terreno de areias, formada por perfis metálicos de aço laminado, com forma ondulada de 600 mm de largura de perfil, 8 mm de espessura e módulo de resistência de 242 cm³/m de parede.
Inclui: Disposição de guias. Cravação das estacas-prancha. Extração das estacas-prancha.
Critério de medição de projeto: Superfície medida segundo documentação gráfica de Projeto.
Critério de quantitativos de obra: Medir-se-á a superfície realmente executada segundo especificações de Projeto.

| Código | Un | Descrição | Rendimento | Preço | Importância |
|---|---|---|---|---|---|
| mt07tmt010a | m² | Estaca-prancha recuperável para 25 utilizações formada por perfis de aço laminado com forma trapezoidal, de 600 mm de largura de perfil e 8 mm de espessura, com um módulo resistente de 242 cm³/m de parede; sistema de união através de sobreposição. (material) | 1.000 | 17.28 | 17.28 |
| mq07gte010c | h | Guindaste móvel de braço telescópico com uma capacidade de elevação de 30 t e 27 m de altura máxima de trabalho. (equipamento) | 0.285 | 293.57 | 83.67 |
| mq03tab010 | h | Martelo percutor de duplo efeito, com motor. (equipamento) | 0.285 | 861.90 | 245.64 |
| mo089 | h | Ajudante de estruturas de concreto armado. (mão de obra) | 0.314 | 31.41 | 9.86 |
| % | % | Custos diretos complementares | 2 % | 356.45 | 7.13 |
|  |  | Custos diretos |  |  | 363.58 |
