# Demolição completa do edifício

- Propriedade do ficheiro: CYPE INGENIEROS, S.A.
- Formato: FIEBDC-3/2002
- Âmbito geográfico: Brasil
- Moeda: BRL
- Custos indiretos: 3.00 %
- Despesas gerais: 13.00 %
- Lucro: 6.00 %
- IVA: 17.00 %

## D Demolições

### DC Edifício

#### DCE Demolição completa

**DCE010** Un Demolição completa do edifício.
Preço: 445387.62
Demolição completa, elemento a elemento, com meios manuais e mecânicos de edifício de 900 m² de superfície total, e carga mecânica em caminhão ou caçamba, isolado, composto por 3 pisos acima da rasante com uma altura edificada de 9,5 m. O edifício apresenta uma estrutura de concreto e o seu estado de conservação é normal, à vista dos estudos previamente realizados.
Critérios considerados na determinação do preço da unidade de obra: O preço não inclui a taxa por entrega de resíduos a área licenciada de destinação de resíduos nem a demolição da fundação.
Inclui: Demolição elemento a elemento do edifício, com o escoramento provisório necessário. Fragmentação do entulho em peças manejáveis. Limpeza final do terreno. Remoção e acumulação de entulho. Limpeza dos restos da obra. Carga mecânica de entulho em caminhão ou caçamba.
Critério de medição de projeto: Número de unidades previstas, segundo documentação gráfica de Projeto.
Critério de quantitativos de obra: Medir-se-á o número de unidades realmente executadas segundo especificações de Projeto.

| Código | Un | Descrição | Preço |
|---|---|---|---|
| % | % | Custos diretos complementares | 0.00 |
