# Demolição de laje nervurada bidirecional de concreto armado de 35 cm de altura total

- Propriedade do ficheiro: CYPE INGENIEROS, S.A.
- Formato: FIEBDC-3/2002
- Âmbito geográfico: Brasil
- Custos indiretos: 3.00 %
- Despesas gerais: 13.00 %
- Lucro: 6.00 %
- IVA: 17.00 %

## D Demolições

### DE Estruturas

#### DEH Concreto

**DEH021** m² Demolição de laje nervurada bidirecional de concreto armado de 35 cm de altura total, com retroescavadeira com martelo rompedor, levantamento prévio do piso e da sua base, e carga manual em caminhão ou caçamba.
Demolição de laje nervurada bidirecional de concreto armado de 35 cm de altura total, com retroescavadeira com martelo rompedor, levantamento prévio do piso e da sua base, e carga manual em caminhão ou caçamba.
Inclui: Implantação da superfície da laje a demolir. Demolição do elemento. Corte das armaduras. Fragmentação do entulho em peças manejáveis. Remoção e acumulação de entulho. Limpeza dos restos da obra. Carga manual de entulho em caminhão ou caçamba.
Critério de medição de projeto: Superfície medida segundo documentação gráfica de Projeto.
Critério de quantitativos de obra: Medir-se-á a superfície realmente demolida segundo especificações de Projeto.
Critérios considerados na determinação do preço da unidade de obra: O preço não inclui a remoção do piso.

| Código | Un | Descrição | Rendimento | Preço | Importância |
|---|---|---|---|---|---|
| mq01exn050c | h | Retroescavadeira sobre pneus, de 85 kW, com martelo rompedor. (equipamento) | 0.499 | 35.35 | 17.64 |
| mq08sol010 | h | Equipamento de oxicorte, com acetileno como combustível e oxigênio como comburente. (equipamento) | 0.333 | 4.01 | 1.34 |
| mo112 | h | Servente de pedreiro. (mão de obra) | 0.552 | 16.17 | 8.93 |
| mo019 | h | Soldador. (mão de obra) | 0.368 | 17.90 | 6.59 |
| mo113 | h | Auxiliar de serviços gerais. (mão de obra) | 0.982 | 12.05 | 11.83 |
| % | % | Custos diretos complementares | 2 % | 46.33 | 0.93 |
|  |  | Custos diretos |  |  | 47.26 |
