# Desmontagem de assoalho de 3 mm de espessura, de tábuas com ligações macho-fêmea de madeira, cravadas nas vigotas da laje, com meios manuais e carga manual de entulho em caminhão ou caçamba

- Propriedade do ficheiro: CYPE INGENIEROS, S.A.
- Formato: FIEBDC-3/2002
- Âmbito geográfico: Brasil
- Custos indiretos: 3.00 %
- Despesas gerais: 13.00 %
- Lucro: 6.00 %
- IVA: 17.00 %

## D Demolições

### DE Estruturas

#### DEM Madeira

**DEM070** m² Desmontagem de assoalho de 3 mm de espessura, de tábuas com ligações macho-fêmea de madeira, cravadas nas vigotas da laje, com meios manuais e carga manual de entulho em caminhão ou caçamba.
Desmontagem de assoalho de 3 mm de espessura, de tábuas com ligações macho-fêmea de madeira, cravadas nas vigotas da laje, com meios manuais. Incluindo parte proporcional de limpeza, eliminação de fixações, armazenamento, remoção e carga manual de entulho em caminhão ou caçamba.
Inclui: Desmontagem do elemento. Fragmentação do entulho em peças manejáveis. Remoção e acumulação de entulho. Limpeza dos restos da obra. Carga manual de entulho em caminhão ou caçamba.
Critério de medição de projeto: Superfície medida segundo documentação gráfica de Projeto.
Critério de quantitativos de obra: Será medida a superfície realmente desmontada segundo especificações de Projeto.

| Código | Un | Descrição | Rendimento | Preço | Importância |
|---|---|---|---|---|---|
| mo113 | h | Auxiliar de serviços gerais. (mão de obra) | 0.194 | 2.39 | 0.46 |
| % | % | Custos diretos complementares | 2 % | 0.46 | 0.01 |
|  |  | Custos diretos |  |  | 0.47 |
