# Demolição de piso exterior asfáltico

- Propriedade do ficheiro: CYPE INGENIEROS, S.A.
- Formato: FIEBDC-3/2002
- Âmbito geográfico: Brasil
- Moeda: BRL
- Custos indiretos: 3.00 %
- Despesas gerais: 13.00 %
- Lucro: 6.00 %
- IVA: 17.00 %

## D Demolições

### DM Pisos

#### DMX Pisos exteriores

**DMX030** m² Demolição de piso exterior asfáltico.
Demolição de piso asfáltico em faixa de rodagem, com martelo pneumático, e carga manual em caminhão ou caçamba.
Critérios considerados na determinação do preço da unidade de obra: O preço inclui o corte prévio do contorno do piso, mas não inclui a demolição da base suporte.
Inclui: Corte prévio do contorno da zona a demolir. Demolição do elemento. Fragmentação do entulho em peças manejáveis. Remoção e acumulação de entulho. Limpeza dos restos da obra. Carga manual de entulho em caminhão ou caçamba.
Critério de medição de projeto: Superfície medida segundo documentação gráfica de Projeto.
Critério de quantitativos de obra: Medir-se-á a superfície realmente demolida segundo especificações de Projeto.

| Código | Un | Descrição | Rendimento | Preço | Importância |
|---|---|---|---|---|---|
| mq05mai030 | h | Martelo pneumático. (equipamento) | 0.225 | 17.87 | 4.02 |
| mq05pdm110 | h | Compressor portátil diesel média pressão 10 m³/min. (equipamento) | 0.113 | 30.32 | 3.43 |
| mq11eqc010 | h | Cortadora de piso com arranque, deslocamento e regulação do disco de corte manuais. (equipamento) | 0.005 | 161.68 | 0.81 |
| mo112 | h | Servente de pedreiro. (mão de obra) | 0.085 | 29.17 | 2.48 |
| mo113 | h | Auxiliar de serviços gerais. (mão de obra) | 0.207 | 28.94 | 5.99 |
| % | % | Custos diretos complementares | 2 % | 16.73 | 0.33 |
|  |  | Custos diretos |  |  | 17.06 |
