# Demolição de valeta

- Propriedade do ficheiro: CYPE INGENIEROS, S.A.
- Formato: FIEBDC-3/2002
- Âmbito geográfico: Brasil
- Moeda: BRL
- Custos indiretos: 3.00 %
- Despesas gerais: 13.00 %
- Lucro: 6.00 %
- IVA: 17.00 %

## D Demolições

### DM Pisos

#### DMX Pisos exteriores

**DMX091** m Demolição de valeta.
Demolição de valeta sobre lastro de concreto, com meios manuais, sem deteriorar os elementos construtivos contíguos, e carga manual em caminhão ou caçamba.
Critérios considerados na determinação do preço da unidade de obra: O preço inclui a picagem do material de fixação.
Inclui: Demolição do elemento. Fragmentação do entulho em peças manejáveis. Remoção e acumulação de entulho. Limpeza dos restos da obra. Carga manual de entulho em caminhão ou caçamba.
Critério de medição de projeto: Comprimento medido segundo documentação gráfica de Projeto.
Critério de quantitativos de obra: Será medido o comprimento realmente demolido segundo especificações de Projeto.

| Código | Un | Descrição | Rendimento | Preço | Importância |
|---|---|---|---|---|---|
| mo112 | h | Servente de pedreiro. (mão de obra) | 0.016 | 29.17 | 0.47 |
| mo113 | h | Auxiliar de serviços gerais. (mão de obra) | 0.052 | 28.94 | 1.50 |
| % | % | Custos diretos complementares | 2 % | 1.97 | 0.04 |
|  |  | Custos diretos |  |  | 2.01 |
