# Remoção de esquadria de madeira de porta de entrada em habitação

- Propriedade do ficheiro: CYPE INGENIEROS, S.A.
- Formato: FIEBDC-3/2002
- Âmbito geográfico: Brasil
- Custos indiretos: 3.00 %
- Despesas gerais: 13.00 %
- Lucro: 6.00 %
- IVA: 17.00 %

## D Demolições

### DP Divisões e revestimentos internos

#### DPE Portas exteriores

**DPE010** m² Remoção de esquadria de madeira de porta de entrada em habitação, marcos ou contramarcos, rebaixos, guarnições, folha e ferragens de manobra, de fecho e de segurança, com meios manuais, e carga manual de entulho em caminhão ou caçamba.
Remoção de esquadria de madeira de porta de entrada em habitação, marcos ou contramarcos, rebaixos, guarnições, folha e ferragens de manobra, de fecho e de segurança, com meios manuais, sem deteriorar o paramento ao qual está fixa. Incluindo parte proporcional de limpeza, armazenamento, remoção e carga manual de entulho em caminhão ou caçamba.
Inclui: Desmontagem dos elementos. Remoção e armazenamento do material desmontado. Limpeza dos restos da obra. Carga do material desmontado e os restos de obra em caminhão ou caçamba.
Critério de medição de projeto: Superfície medida segundo documentação gráfica de Projeto.
Critério de quantitativos de obra: Será medida a superfície realmente desmontada segundo especificações de Projeto.

| Código | Un | Descrição | Rendimento | Preço | Importância |
|---|---|---|---|---|---|
| mo111 | h | Auxiliar de serviços gerais. (mão de obra) | 0.404 | 3.68 | 1.49 |
| mo110 | h | Servente de pedreiro. (mão de obra) | 0.404 | 3.76 | 1.52 |
| % | % | Custos diretos complementares | 2 % | 3.01 | 0.06 |
|  |  | Custos diretos |  |  | 3.07 |
