# Demolição de forro de pilares de concreto armado

- Propriedade do ficheiro: CYPE INGENIEROS, S.A.
- Formato: FIEBDC-3/2002
- Âmbito geográfico: Brasil
- Custos indiretos: 3.00 %
- Despesas gerais: 13.00 %
- Lucro: 6.00 %
- IVA: 17.00 %

## D Demolições

### DP Divisões e revestimentos internos

#### DPR Arremates

**DPR030** m² Demolição de forro de pilares de concreto armado, metálicos, de pedra ou madeira, constituída por alvenaria cerâmica e revestimentos, com meios manuais, e carga manual de entulho em caminhão ou caçamba.
Demolição de forro de pilares de concreto armado, metálicos, de pedra ou madeira, constituído por alvenaria cerâmica e revestimentos, com meios manuais. Incluindo parte proporcional de limpeza, armazenamento, remoção e carga manual de entulho em caminhão ou caçamba.
Inclui: Demolição do forro. Remoção e acumulação de entulho. Limpeza dos restos da obra. Carga manual de entulho em caminhão ou caçamba.
Critério de medição de projeto: Superfície medida segundo documentação gráfica de Projeto.
Critério de quantitativos de obra: Medir-se-á a superfície realmente demolida segundo especificações de Projeto.

| Código | Un | Descrição | Rendimento | Preço | Importância |
|---|---|---|---|---|---|
| op00amo010 |  | Esmerilhadeira. | 1.000 | 0.00 | 0.00 |
| mo111 | h | Auxiliar de serviços gerais. (mão de obra) | 0.139 | 3.68 | 0.51 |
| % | % | Custos diretos complementares | 2 % | 0.51 | 0.01 |
|  |  | Custos diretos |  |  | 0.52 |
