# Verga de perfil de aço A 572 Grau 42

- Propriedade do ficheiro: CYPE INGENIEROS, S.A.
- Formato: FIEBDC-3/2002
- Âmbito geográfico: Brasil
- Custos indiretos: 3.00 %
- Despesas gerais: 13.00 %
- Lucro: 6.00 %
- IVA: 17.00 %

## E Estruturas

### EA Metálicas

#### EAC Vergas

**EAC020** m Verga de perfil de aço A 572 Grau 42, laminado a quente, formado por peça composta e chapas metálicas, com um peso de 10 kg/m, com camada de tinta de fundo anticorrosiva, no arranque de parede de alvenaria de bloco do piso térreo, fachadas ou muretes.
Fornecimento e montagem de verga de perfil de aço A 572 Grau 42, laminado a quente, formado por peça composta suspensa da laje através de chapas metálicas, com um peso de 10 kg/m, acabamento com camada de tinta de fundo anticorrosiva, através da aplicação de duas demãos com uma espessura mínima da película seca de 30 microns por demão, exceto na zona em que devam realizar-se soldas em obra, numa distância de 100 mm desde a borda da solda, executado em oficina e colocado em obra com solda e parafusos para a sua fixação à estrutura, em arranque de parede de alvenaria de bloco no piso térreo, fachadas ou muretes. Incluindo parte proporcional de preparação em oficina de superfícies, preparação de bordas, cortes, peças especiais, desperdícios, soldas, chapas metálicas e parafusos de alta resistência, com camada de tinta de fundo anticorrosiva e reparação na obra de quantas imperfeições originadas pelo transporte, manuseio ou montagem, com o mesmo grau de preparação de superfícies e acabamento.
Inclui: Limpeza e preparação do plano de apoio. Marcação dos eixos. Colocação e fixação provisória das vergas. Aprumo e nivelamento. Execução das uniões. Reparação de defeitos superficiais.
Critério de medição de projeto: Comprimento medido entre eixos, segundo documentação gráfica de Projeto.
Critério de quantitativos de obra: Medir-se-á, a eixos, o comprimento realmente executado segundo especificações de Projeto.

| Código | Un | Descrição | Rendimento | Preço | Importância |
|---|---|---|---|---|---|
| mt07ala000i | kg | Aço laminado A 572 Grau 42, em perfis laminados a quente, segundo ASTM A 572, peças compostas, para aplicações estruturais. (material) | 10.000 | 0.89 | 8.90 |
| mt27pfi010 | l | Tinta de fundo de secagem rápida, formulado com resinas alquídicas modificadas e fosfato de zinco. (material) | 0.100 | 4.92 | 0.49 |
| mq08sol020 | h | Equipamentos e elementos auxiliares para soldagem elétrica. (equipamento) | 0.141 | 2.51 | 0.35 |
| op00cor020 |  | Cortadora manual de metal, de disco. | 1.000 | 0.00 | 0.00 |
| mo046 | h | Oficial de 1ª montador de estrutura metálica. (mão de obra) | 0.164 | 6.50 | 1.07 |
| mo092 | h | Ajudante de montador de estrutura metálica. (mão de obra) | 0.093 | 4.03 | 0.37 |
| % | % | Custos diretos complementares | 2 % | 11.18 | 0.22 |
|  |  | Custos diretos |  |  | 11.40 |
