# Aço A 572 Grau 42, em estrutura de rampa, formada por peças simples de perfis laminados à chaud, acabamento com primer antioxidante, com ligações soldadas em obra

- Propriedade do ficheiro: CYPE INGENIEROS, S.A.
- Formato: FIEBDC-3/2002
- Âmbito geográfico: Brasil
- Moeda: BRL
- Custos indiretos: 3.00 %
- Despesas gerais: 13.00 %
- Lucro: 6.00 %
- IVA: 17.00 %

## E Estruturas

### EA Metálicas

#### EAE Escadas, passarelas e plataformas de trabalho

**EAE010** kg Aço A 572 Grau 42, em estrutura de rampa, formada por peças simples de perfis laminados à chaud, acabamento com primer antioxidante, com ligações soldadas em obra.
Aço A 572 Grau 42, em estrutura de rampa, formada por peças simples de perfis laminados à chaud, acabamento com primer antioxidante, com ligações soldadas em obra.
Inclui: Marcação da rampa. Colocação e fixação provisória dos perfis. Aprumo e nivelamento. Execução das ligações soldadas.
Critério de medição de projeto: Peso nominal medido segundo documentação gráfica de Projeto.
Critério de quantitativos de obra: Determinar-se-á, a partir do peso obtido em balança oficial das unidades chegadas à obra, o peso das unidades realmente executadas segundo especificações de Projeto.
Critérios considerados na determinação do preço da unidade de obra: O preço inclui as soldas, os cortes, os desperdícios, as peças especiais, os casquilhos e os elementos auxiliares de montagem.

| Código | Un | Descrição | Rendimento | Preço | Importância |
|---|---|---|---|---|---|
| mt07ala000hb | kg | Aço laminado A 572 Grau 42, em perfis laminados a quente, segundo ASTM A 572, peças simples, para aplicações estruturais, acabamento com primer antioxidante. Trabalhado e montado em oficina, para colocar com ligações soldadas em obra. (material) | 1.000 | 2.32 | 2.32 |
| mq08sol020 | h | Equipamentos e elementos auxiliares para soldagem elétrica. (equipamento) | 0.015 | 6.99 | 0.10 |
| op00lla010 |  | Chave de impacto. | 1.000 | 0.00 | 0.00 |
| op00cor020 |  | Cortadora manual de metal, de disco. | 1.000 | 0.00 | 0.00 |
| mo047 | h | Montador de estruturas metálicas. (mão de obra) | 0.194 | 21.82 | 4.23 |
| mo094 | h | Ajudante de montador de estruturas metálicas. (mão de obra) | 0.194 | 17.66 | 3.43 |
| % | % | Custos diretos complementares | 2 % | 10.08 | 0.20 |
|  |  | Custos diretos |  |  | 10.28 |
