# Piso de grelha electrossoldada

- Propriedade do ficheiro: CYPE INGENIEROS, S.A.
- Formato: FIEBDC-3/2002
- Âmbito geográfico: Brasil
- Moeda: BRL
- Custos indiretos: 3.00 %
- Despesas gerais: 13.00 %
- Lucro: 6.00 %
- IVA: 17.00 %

## E Estruturas

### EA Metálicas

#### EAE Escadas, passarelas e plataformas de trabalho

**EAE100** m² Piso de grelha electrossoldada.
Piso de grelha electrossoldada anti-deslizante, de 34x38 mm de espaçamento da malha, acabamento galvanizado a quente, realizada com chapas portantes de aço laminado EN 10025 S235JR, em perfil plano laminado a quente, de 20x2 mm, separadas 34 mm entre si, separadores de barra quadrado retorcido, de aço com baixo conteúdo em carbono ISO 16120-2 C4D, de 4 mm de lado, separados 38 mm entre sí e marco de aço laminado EN 10025 S235JR, em perfil omega laminado a quente, de 20x2 mm, fixado com peças de fixação, para patamar de escada.
Critérios considerados na determinação do preço da unidade de obra: O preço inclui os cortes, as peças especiais e as peças de fixação.
Inclui: Marcação. Preparação da superfície de apoio. Colocação e fixação provisória da grelha electrossoldada. Aprumo e nivelamento. Execução das uniões. Limpeza final.
Critério de medição de projeto: Superfície medida segundo documentação gráfica de Projeto.
Critério de quantitativos de obra: Medir-se-á a superfície realmente executada segundo especificações de Projeto.

| Código | Un | Descrição | Rendimento | Preço | Importância |
|---|---|---|---|---|---|
| mt07rel010aa | m² | Grelha electrossoldada anti-deslizante, de 34x38 mm de espaçamento da malha, acabamento galvanizado a quente, realizada com chapas portantes de aço laminado EN 10025 S235JR, em perfil plano laminado a quente, de 20x2 mm, separadas 34 mm entre si, separadores de barra quadrado retorcido, de aço com baixo conteúdo em carbono ISO 16120-2 C4D, de 4 mm de lado, separados 38 mm entre sí e marco de aço laminado EN 10025 S235JR, em perfil omega laminado a quente, de 20x2 mm, inclusive peças de fixação. (material) | 1.000 | 123.42 | 123.42 |
| op00lla010 |  | Chave de impacto. | 1.000 | 0.00 | 0.00 |
| op00cor020 |  | Cortadora manual de metal, de disco. | 1.000 | 0.00 | 0.00 |
| mo047 | h | Montador de estruturas metálicas. (mão de obra) | 0.303 | 33.07 | 10.02 |
| mo094 | h | Ajudante de montador de estruturas metálicas. (mão de obra) | 0.303 | 31.41 | 9.52 |
| % | % | Custos diretos complementares | 2 % | 142.96 | 2.86 |
|  |  | Custos diretos |  |  | 145.82 |
