# Estrutura metálica leve autoportante de cobertura inclinada

- Propriedade do ficheiro: CYPE INGENIEROS, S.A.
- Formato: FIEBDC-3/2002
- Âmbito geográfico: Brasil
- Moeda: BRL
- Custos indiretos: 3.00 %
- Despesas gerais: 13.00 %
- Lucro: 6.00 %
- IVA: 17.00 %

## E Estruturas

### EA Metálicas

#### EAT Estruturas para coberturas

**EAT020** m² Estrutura metálica leve autoportante de cobertura inclinada.
Estrutura metálica leve autoportante de cobertura inclinada, sobre espaço não habitável formada por aço A 36, em perfis dobrados a frio, segundo ASTM A 36, acabamento galvanizado, com uma quantidade de aço de 5 kg/m².
Critérios considerados na determinação do preço da unidade de obra: O preço inclui os parafusos, os cortes, os desperdícios, as peças especiais, os casquilhos e os elementos auxiliares de montagem.
Inclui: Marcação dos eixos. Levantamento e colocação dos extremos da estrutura através de grua. Aprumo. Resolução das uniões. Ajuste das peças e uniões entre os diferentes componentes da estrutura.
Critério de medição de projeto: Superfície medida pela sua parte interior na sua verdadeira magnitude, segundo documentação gráfica de Projeto.
Critério de quantitativos de obra: Medir-se-á, em verdadeira magnitude, pelo tardoz, a superfície realmente executada segundo especificações de Projeto.

| Código | Un | Descrição | Rendimento | Preço | Importância |
|---|---|---|---|---|---|
| mt07ali000c | kg | Aço A 36, em perfis dobrados a frio, segundo ASTM A 36, acabamento galvanizado, inclusive acessórios, parafusos e elementos de ancoragem. Trabalhado e montado em oficina, para colocar com ligações aparafusadas em obra. (material) | 5.000 | 16.91 | 84.55 |
| op00cor020 |  | Cortadora manual de metal, de disco. | 1.000 | 0.00 | 0.00 |
| mo047 | h | Montador de estruturas metálicas. (mão de obra) | 0.314 | 31.99 | 10.04 |
| mo094 | h | Ajudante de montador de estruturas metálicas. (mão de obra) | 0.314 | 30.15 | 9.47 |
| % | % | Custos diretos complementares | 2 % | 104.06 | 2.08 |
|  |  | Custos diretos |  |  | 106.14 |
