# Aço em terças metálicas

- Propriedade do ficheiro: CYPE INGENIEROS, S.A.
- Formato: FIEBDC-3/2002
- Âmbito geográfico: Brasil
- Moeda: BRL
- Custos indiretos: 3.00 %
- Despesas gerais: 13.00 %
- Lucro: 6.00 %
- IVA: 17.00 %

## E Estruturas

### EA Metálicas

#### EAT Estruturas para coberturas

**EAT030** kg Aço em terças metálicas.
Aço A 36, em terças metálicas formadas por peças simples de perfis laminados a quente, acabamento com primer antioxidante, fixadas às tesouras com ligações soldadas em obra.
Critérios considerados na determinação do preço da unidade de obra: O preço inclui as soldas, os cortes, os desperdícios, as peças especiais, os casquilhos e os elementos auxiliares de montagem, mas não inclui a chapa ou painel que atuará como cobertura.
Inclui: Marcação da disposição das terças sobre as tesouras. Colocação das terças sobre as tesouras. Aprume e nivelação definitivos. Execução das ligações soldadas.
Critério de medição de projeto: Peso nominal medido segundo documentação gráfica de Projeto.
Critério de quantitativos de obra: Determinar-se-á, a partir do peso obtido em balança oficial das unidades chegadas à obra, o peso das unidades realmente executadas segundo especificações de Projeto.

| Código | Un | Descrição | Rendimento | Preço | Importância |
|---|---|---|---|---|---|
| mt07ala003a | kg | Aço laminado A 36, para terça formada por peça simples, de perfis laminados a quente, segundo ASTM A 36, acabamento com primer antioxidante, trabalhado em oficina, para colocar em obra através de solda. (material) | 1.000 | 5.02 | 5.02 |
| mq08sol010 | h | Equipamento de oxicorte, com acetileno como combustível e oxigênio como comburente. (equipamento) | 0.035 | 30.37 | 1.06 |
| op00cor020 |  | Cortadora manual de metal, de disco. | 1.000 | 0.00 | 0.00 |
| mo047 | h | Montador de estruturas metálicas. (mão de obra) | 0.037 | 31.99 | 1.18 |
| mo094 | h | Ajudante de montador de estruturas metálicas. (mão de obra) | 0.021 | 30.15 | 0.63 |
| % | % | Custos diretos complementares | 2 % | 7.89 | 0.16 |
|  |  | Custos diretos |  |  | 8.05 |
