# Muro de pedra de cantaria realizado com pedras de cantaria de pedra granítica com acabamento livigado nas duas faces aparentes

- Propriedade do ficheiro: CYPE INGENIEROS, S.A.
- Formato: FIEBDC-3/2002
- Âmbito geográfico: Brasil
- Custos indiretos: 3.00 %
- Despesas gerais: 13.00 %
- Lucro: 6.00 %
- IVA: 16.00 %

## E Estruturas

### EC Cantaria

#### ECM Muros

**ECM020** m³ Muro de pedra de cantaria realizado com pedras de cantaria de pedra granítica com acabamento livigado nas duas faces aparentes.
Inclui: Marcação da disposição dos muros a realizar. Colocação e aprumo de prumos de referência. Colocação de fios entre prumos. Limpeza e humidificação do leito da primeira fiada. Aplicação de argamassa e colocação de cunhas. Colocação de pedras de cantaria. Cálculo a olho com régua e ajuste com nível e fio de prumo, rectificando a sua posição com pancada. Enchimento de juntas verticais. Limpeza do paramento.

| Código | Un | Descrição | Rendimento | Preço | Importância |
|---|---|---|---|---|---|
| mt09mor010c | m³ | Argamassa de cimento CEM II/B-L 32,5 N tipo M-5, confeccionada em obra com 230 kg/m³ de cimento e uma proporção em volume 1/6. (material) | 0.150 | 118.04 | 17.71 |
| mt08cem010b | kg | Cimento Portland CEM I 32,5 R, em sacos. (material) | 2.000 | 0.11 | 0.22 |
| mt06pil020c | m³ | Pedra de granito para alvenaria de cantaria, realizada com blocos: pedras trabalhadas em forma de paralelepípedo e dimensões mínimas aproximadas de 40x22x18 cm. (material) | 1.050 | 691.87 | 726.46 |
| mq04cab010a | h | Caminhão basculante de 8 t de carga, de 180 CV. (equipamento) | 0.806 | 24.86 | 20.04 |
| mo020 | h | Oficial de 1ª colocador de pedra natural. (mão de obra) | 14.877 | 5.63 | 83.76 |
| mo055 | h | Ajudante de colocador de pedra natural. (mão de obra) | 14.877 | 3.49 | 51.92 |
| % | % | Custos diretos complementares | 2 % | 900.11 | 18.00 |
|  |  | Custos diretos |  |  | 918.11 |
