# Abóbada estrutural de berço

- Propriedade do ficheiro: CYPE INGENIEROS, S.A.
- Formato: FIEBDC-3/2002
- Âmbito geográfico: Brasil
- Custos indirectos: 3.00 %
- Despesas gerais: 13.00 %
- Lucro: 6.00 %
- IVA: 17.00 %

## E Estruturas

### EF Alvenarias

#### EFE Abóbada

**EFE020** m² Abóbada estrutural de berço, de directriz reta, realizada com alvenaria de meia vez de bloco cerâmico aparente perfurado clínquer, vermelho, 24x11,5x5 cm, assente com argamassa de cimento industrial, cor cinza, 5, fornecida a granel.
Formação de abóbada estrutural de berço, de directriz reta, realizada com alvenaria de meia vez de bloco cerâmico aparente perfurado clínquer, vermelho, 24x11,5x5 cm, assente com argamassa de cimento industrial, cor cinza, 5, fornecida a granel. Incluindo parte proporcional de implantação, montagem e desmontagem de cimbres e escoras, umedecimento das peças, desperdícios e roturas, enchimento de juntas, execução de encontros e peças especiais.
Inclui: Implantação e marcação da estereotomia no cimbre. Marcação nos muros do perímetro da abóbada. Execução da abóbada de alvenaria. Limpeza final.
Critério de medição de projeto: Superfície medida pela sua parte interior na sua verdadeira magnitude, segundo documentação gráfica de Projeto, incluindo as partes que se introduzem nos rasgos, arremates de base e coroamento se os houver.
Critério de quantitativos de obra: Medir-se-á, em verdadeira magnitude, pelo tardoz, a superfície realmente executada segundo especificações de Projeto, incluindo as partes que se introduzem nos rasgos e os arremates da base e coroamento, se existirem.

| Código | Un | Descrição | Rendimento | Preço | Importância |
|---|---|---|---|---|---|
| mt05cvk010a | Un | Bloco cerâmico aparente perfurado clínquer, vermelho, 24x11,5x5 cm. (material) | 68.667 | 0.16 | 10.99 |
| mt08aaa010a | m³ | Água. (material) | 0.008 | 1.28 | 0.01 |
| mt09mif010cb | t | Argamassa industrial para alvenaria, de cimento, cor cinza, resistência à compressão 5 N/mm², fornecida a granel. (material) | 0.046 | 24.44 | 1.12 |
| mt08cim040c | m² | Cimbre de madeira de pinho, dimensionada para suportar una carga máxima de trabalho de 400 kg/m², para formação de abóbada estrutural de berço. (material) | 1.000 | 47.66 | 47.66 |
| mq06mms010 | h | Misturador contínuo com silo, para argamassa industrial em seco, fornecida a granel. (equipamento) | 0.175 | 1.40 | 0.25 |
| mo020 | h | Oficial de 1ª pedreiro de edificações. (mão de obra) | 1.235 | 6.19 | 7.64 |
| mo076 | h | Ajudante de pedreiro de edificações. (mão de obra) | 1.235 | 3.83 | 4.73 |
| mo112 | h | Auxiliar de pedreiro. (mão de obra) | 0.828 | 3.68 | 3.05 |
| mo016 | h | Oficial de 1ª carpinteiro. (mão de obra) | 0.309 | 6.30 | 1.95 |
| mo056 | h | Ajudante de carpinteiro. (mão de obra) | 0.309 | 3.86 | 1.19 |
| % | % | Custos diretos complementares | 2 % | 78.59 | 1.57 |
|  |  | Custos directos |  |  | 80.16 |
