# Montagem e desmontagem de sistema de escoramento e fôrmas para formação de laje de escada de concreto armado

- Propriedade do ficheiro: CYPE INGENIEROS, S.A.
- Formato: FIEBDC-3/2002
- Âmbito geográfico: Brasil
- Custos indiretos: 3.00 %
- Despesas gerais: 13.00 %
- Lucro: 6.00 %
- IVA: 17.00 %

## E Estruturas

### EH Concreto armado

#### EHE Escadas

**EHE025** m² Montagem e desmontagem de sistema de escoramento e fôrmas para formação de laje de escada de concreto armado, com acabamento à vista com textura lisa na sua face inferior e laterais, com degraus de concreto, em piso de até 3 m de altura livre, formado por superfície moldante de pranchões de madeira de pinho forrados com painel aglomerado hidrófugo, de uma única utilização, com uma das suas faces plastificada, estrutura suporte horizontal de pranchas de madeira de pinho e estrutura suporte vertical de escoras metálicas. Os pranchões da superfície moldante amortizáveis em 10 utilizações, os pranchões da estrutura suporte em 10 utilizações e as escoras em 150 utilizações.
Montagem e desmontagem de sistema de escoramento e fôrmas para formação de laje de escada de concreto armado, com acabamento à vista com textura lisa na sua face inferior e laterais, com degraus de concreto, em piso de até 3 m de altura livre, formado por: superfície moldante de pranchões de madeira de pinho, amortizáveis em 10 utilizações, forrados com painel aglomerado hidrófugo, de uma única utilização com uma das suas faces plastificada; estrutura suporte horizontal de pranchas de madeira de pinho, amortizáveis em 10 utilizações e estrutura suporte vertical de escoras metálicas, amortizáveis em 150 utilizações. Inclusive parte proporcional de elementos de sustentação, fixação e escoramento necessários para a sua estabilidade e aplicação de líquido desmoldante.
Inclui: Limpeza e preparação do plano de apoio. Marcação. Aplicação do líquido desmoldante. Montagem do sistema de escoramento e fôrmas. Colocação de elementos de sustentação, fixação e escoramento. Aprumo e nivelamento das fôrmas. Humidificação das fôrmas. Desmontagem do sistema de escoramento e fôrmas.
Critério de medição de projeto: Superfície de fôrmas em contato com o concreto, medida segundo documentação gráfica de Projeto.
Critério de quantitativos de obra: Medir-se-á a superfície de fôrmas em contato com o concreto realmente executada segundo especificações de Projeto.

| Código | Un | Descrição | Rendimento | Preço | Importância |
|---|---|---|---|---|---|
| mt50spa052b | m | Pranchão de madeira de pinho, de 20x7,2 cm. (material) | 0.750 | 6.37 | 4.78 |
| mt08eft015a | m² | Painel de aglomerado, hidrófugo, com uma das suas faces plastificada, de 10 mm de espessura. (material) | 1.150 | 3.84 | 4.42 |
| mt08eve020 | m² | Sistema de escoramento e fôrmas para formação de degraus em lajes inclinadas de escada de concreto armado, com escoras e painéis de madeira. (material) | 0.200 | 12.03 | 2.41 |
| mt50spa081a | Un | Escora metálica telescópica, até 3 m de altura. (material) | 0.013 | 9.24 | 0.12 |
| mt08cim030b | m³ | Madeira de pinho. (material) | 0.003 | 164.59 | 0.49 |
| mt08var060 | kg | Pregos de aço de 20x100 mm. (material) | 0.040 | 4.84 | 0.19 |
| mt08dba010a | l | Agente desmoldante biodegradável em fase aquosa para concretos com acabamento aparente. (material) | 0.013 | 5.63 | 0.07 |
| mo044 | h | Oficial de 1ª montador de fôrmas. (mão de obra) | 1.222 | 4.43 | 5.41 |
| mo091 | h | Ajudante de montador de fôrmas. (mão de obra) | 1.158 | 3.27 | 3.79 |
| % | % | Custos diretos complementares | 2 % | 21.68 | 0.43 |
|  |  | Custos diretos |  |  | 22.11 |
