# Sistema de escoramento e fôrmas reutilizável para pilar retangular ou quadrado

- Propriedade do ficheiro: CYPE INGENIEROS, S.A.
- Formato: FIEBDC-3/2002
- Âmbito geográfico: Brasil
- Moeda: BRL
- Custos indiretos: 3.00 %
- Despesas gerais: 13.00 %
- Lucro: 6.00 %
- IVA: 17.00 %

## E Estruturas

### EH Concreto armado

#### EHS Pilares

**EHS012** m² Sistema de escoramento e fôrmas reutilizável para pilar retangular ou quadrado.
Montagem e desmontagem de sistema de escoramento e fôrmas para formação de pilar retangular ou quadrado de concreto armado, em piso de até 3 m de altura livre, formado por: superfície moldante de painéis de madeira compensada, resinados de 12 mm de espessura, amortizáveis em 12 utilizações; sarrafos de madeira serrada, amortizáveis em 4 utilizações; gravatas metálicas de 1 m de comprimento, amortizáveis em 150 utilizações e estrutura suporte vertical de escoras aprumadoras metálicas, amortizáveis em 150 utilizações. Inclusive perfis quebra arestas e líquido desmoldante para evitar a aderência do concreto às fôrmas.
Inclui: Marcação. Montagem do sistema de escoramento e fôrmas. Desmontagem do sistema de escoramento e fôrmas. Limpeza e armazenamento das fôrmas.
Critério de medição de projeto: Superfície de fôrmas em contato com o concreto, medida segundo documentação gráfica de Projeto.
Critério de quantitativos de obra: Medir-se-á a superfície de fôrmas em contato com o concreto realmente executada segundo especificações de Projeto.

| Código | Un | Descrição | Rendimento | Preço | Importância |
|---|---|---|---|---|---|
| mt08ebr010c | m² | Painel de madeira compensada, resinado de 12 mm de espessura, com faces e bordas retas revestidas com resina fenólica, segundo NBR ISO 1096. (material) | 0.100 | 17.08 | 1.71 |
| mt08ebr050 | m | Sarrafo de madeira serrada, de pinus (pinus spp), de 2,5x7 cm, de 2ª qualidade, segundo ABNT NBR 11700. (material) | 0.550 | 3.36 | 1.85 |
| mt08ebr035a | Un | Escora aprumadora metálica, telescópica, com extremidades articuladas, de até 3 m de comprimento. (material) | 0.007 | 72.85 | 0.51 |
| mt08ebr090c | Un | Gravata metálica para fôrmas de pilares, de 1 m de comprimento. (material) | 0.013 | 8.22 | 0.11 |
| mt08ebr080 | Un | Conjunto constituído por barra de ancoragem roscada de 5/8" de diâmetro, tubo distanciador de PVC e porcas tipo borboleta. (material) | 0.013 | 23.79 | 0.31 |
| mt08var200c | kg | Pregos comuns 17x21 com cabeça, de 3 mm de diâmetro e 48 mm de comprimento. (material) | 0.070 | 4.37 | 0.31 |
| mt08var040a | Un | Perfil quebra arestas de PVC, de várias dimensões e 2500 mm de comprimento. (material) | 1.338 | 1.41 | 1.89 |
| mt08dba010b | l | Agente desmoldante, à base de óleos especiais, emulsionante em água, para fôrmas metálicas, fenólicas ou de madeira. (material) | 0.030 | 4.60 | 0.14 |
| op00sie020 |  | Serra de disco fixo, para mesa de trabalho. | 1.000 | 0.00 | 0.00 |
| mo044 | h | Montador de fôrmas. (mão de obra) | 0.362 | 33.07 | 11.97 |
| mo091 | h | Ajudante de montador de fôrmas. (mão de obra) | 0.362 | 31.41 | 11.37 |
| % | % | Custos diretos complementares | 2 % | 30.17 | 0.60 |
|  |  | Custos diretos |  |  | 30.77 |
