# Painel estrutural OSB de aparas orientadas

- Propriedade do ficheiro: CYPE INGENIEROS, S.A.
- Formato: FIEBDC-3/2002
- Âmbito geográfico: Brasil
- Moeda: BRL
- Custos indiretos: 3.00 %
- Despesas gerais: 13.00 %
- Lucro: 6.00 %
- IVA: 17.00 %

## E Estruturas

### EM Madeira

#### EML Wood frame

**EML040** m² Painel estrutural OSB de aparas orientadas, com camada superficial de proteção formada por foil de alumínio em uma face, bordas retas, de 11,1 mm de espessura, colocado com fixações mecânicas, para contraventamento de wood frame em laje.
Fornecimento e colocação de painel estrutural OSB de aparas orientadas, com camada superficial de proteção formada por foil de alumínio em uma face, bordas retas, de 11,1 mm de espessura, densidade 640 kg/m³, fixado com parafusos autoperfurantes de cabeça larga, de aço zincado com revestimento de crómio, para contraventamento de wood frame em laje. Inclusive cortes e reforço de cantos com parafusos.
Inclui: Marcação. Fixação do painel à wood frame.
Critério de medição de projeto: Superfície medida segundo documentação gráfica de Projeto, sem deduzir aberturas menores que 1 m² e descontando, nas aberturas de superfície maior de 1 m², o excesso sobre 1 m².
Critério de quantitativos de obra: Medir-se-á a superfície realmente executada segundo especificações de Projeto, sem deduzir aberturas menores que 1 m² e descontando, nas aberturas de superfície maior de 1 m², o excesso sobre 1 m².

| Código | Un | Descrição | Rendimento | Preço | Importância |
|---|---|---|---|---|---|
| mt07tdm050t | m² | Painel estrutural OSB de aparas orientadas, com camada superficial de proteção formada por foil de alumínio em uma face, bordas retas, de 11,1 mm de espessura, densidade 640 kg/m³. (material) | 1.050 | 28.08 | 29.48 |
| mt07emr310a | Un | Parafuso autoperfurante de cabeça larga, de aço zincado com revestimento de crómio, para fixação de painéis estruturais de madeira a estruturas de wood frame. (material) | 10.000 | 0.02 | 0.20 |
| op00cla010 |  | Pregador pneumático pneumática. | 1.000 | 0.00 | 0.00 |
| op00cep010 |  | Plainas. | 1.000 | 0.00 | 0.00 |
| op00cor050 |  | Cortadora manual de madeira, de disco. | 1.000 | 0.00 | 0.00 |
| mo048 | h | Carpinteiro de estruturas de madeira. (mão de obra) | 0.219 | 21.82 | 4.78 |
| mo095 | h | Ajudante de montador de estruturas de madeira. (mão de obra) | 0.122 | 17.66 | 2.15 |
| % | % | Custos diretos complementares | 2 % | 36.61 | 0.73 |
|  |  | Custos diretos |  |  | 37.34 |
