# Painel estrutural OSB de aparas orientadas, bordas retas, de 18,3 mm de espessura, colocado com fixações mecânicas, para contraventamento de wood frame em laje

- Propriedade do ficheiro: CYPE INGENIEROS, S.A.
- Formato: FIEBDC-3/2002
- Âmbito geográfico: Brasil
- Moeda: BRL
- Custos indiretos: 3.00 %
- Despesas gerais: 13.00 %
- Lucro: 6.00 %
- IVA: 17.00 %

## E Estruturas

### EM Madeira

#### EML Wood frame

**EML040** m² Painel estrutural OSB de aparas orientadas, bordas retas, de 18,3 mm de espessura, colocado com fixações mecânicas, para contraventamento de wood frame em laje.
Fornecimento e colocação de painel estrutural OSB de aparas orientadas, bordas retas, de 18,3 mm de espessura, densidade 640 kg/m³, fixado com parafusos autoperfurantes de cabeça larga, de aço zincado com revestimento de crómio, para contraventamento de wood frame em laje. Inclusive cortes e reforço de cantos com parafusos.
Inclui: Marcação. Fixação do painel à wood frame.
Critério de medição de projeto: Superfície medida segundo documentação gráfica de Projeto, sem deduzir aberturas menores que 1 m² e descontando, nas aberturas de superfície maior de 1 m², o excesso sobre 1 m².
Critério de quantitativos de obra: Medir-se-á a superfície realmente executada segundo especificações de Projeto, sem deduzir aberturas menores que 1 m² e descontando, nas aberturas de superfície maior de 1 m², o excesso sobre 1 m².

| Código | Un | Descrição | Rendimento | Preço | Importância |
|---|---|---|---|---|---|
| mt07tdm050d | m² | Painel estrutural OSB de aparas orientadas, bordas retas, de 18,3 mm de espessura, densidade 640 kg/m³. (material) | 1.050 | 39.77 | 41.76 |
| mt07emr310a | Un | Parafuso autoperfurante de cabeça larga, de aço zincado com revestimento de crómio, para fixação de painéis estruturais de madeira a estruturas de wood frame. (material) | 10.000 | 0.02 | 0.20 |
| op00cla010 |  | Pregador pneumático pneumática. | 1.000 | 0.00 | 0.00 |
| op00cep010 |  | Plainas. | 1.000 | 0.00 | 0.00 |
| op00cor050 |  | Cortadora manual de madeira, de disco. | 1.000 | 0.00 | 0.00 |
| mo048 | h | Carpinteiro de estruturas de madeira. (mão de obra) | 0.219 | 21.82 | 4.78 |
| mo095 | h | Ajudante de montador de estruturas de madeira. (mão de obra) | 0.122 | 17.66 | 2.15 |
| % | % | Custos diretos complementares | 2 % | 48.89 | 0.98 |
|  |  | Custos diretos |  |  | 49.87 |
