# Pilar de madeira lamelada colada homogênea

- Propriedade do ficheiro: CYPE INGENIEROS, S.A.
- Formato: FIEBDC-3/2002
- Âmbito geográfico: Brasil
- Custos indiretos: 3.00 %
- Despesas gerais: 13.00 %
- Lucro: 6.00 %
- IVA: 17.00 %

## E Estruturas

### EM Madeira

#### EMS Pilares

**EMS110** m³ Pilar de madeira lamelada colada homogênea, de 33 ou 45 mm de espessura das lâminas e seção constante, de 15x15 a 20x20 cm de seção e até 5 m de comprimento, classe resistente GL-24 h e proteção da madeira com classe de penetração NP3, trabalhada em oficina.
Fornecimento e colocação de pilar de madeira lamelada colada homogênea, de 33 ou 45 mm de espessura das lâminas e seção constante, de 15x15 a 20x20 cm de seção e até 5 m de comprimento, para aplicações estruturais, classe resistente GL-24 h e proteção contra agentes bióticos que corresponde com a classe de penetração NP3 (6 mm nas faces laterais do alburno). Inclusive cortes, entalhes para a sua correta ensamblagem, nivelamento e colocação dos elementos de atadura e reforço. Trabalhado em oficina e colocado em obra.
Inclui: Implantação e marcação de eixos, nos pontos de apoio dos pilares. Colocação e fixação provisória do pilar. Aprumo e nivelamento. Execução das uniões. Verificação final do aprume e dos níveis.
Critério de medição de projeto: Volume medido segundo documentação gráfica de Projeto, apoiando-se nas maiores dimensões transversais para as peças que não tenham esquadrias retangulares ou quadradas, e o comprimento incluindo as entregas.
Critério de quantitativos de obra: Medir-se-á o volume realmente executado segundo especificações de Projeto, apoiando-se nas maiores dimensões transversais para aquelas peças que não tenham esquadrias retangulares ou quadradas, incluindo no comprimento as entregas. Consideram-se incluídos todos os elementos integrantes da estrutura assinalados nos desenhos e detalhes do Projeto.

| Código | Un | Descrição | Rendimento | Preço | Importância |
|---|---|---|---|---|---|
| mt07mee110b | m³ | Madeira lamelada colada homogênea, de 33 ou 45 mm de espessura das lâminas, para pilar de seção constante, de 15x15 a 20x20 cm de seção e até 5 m de comprimento, para aplicações estruturais, classe resistente GL-24 h e proteção contra agentes bióticos que corresponde com a classe de penetração NP3 (6 mm nas faces laterais do alburno), trabalhada em oficina. (material) | 1.000 | 554.40 | 554.40 |
| op00cla010 |  | Pregador pneumático pneumática. | 1.000 | 0.00 | 0.00 |
| op00cep010 |  | Plainas. | 1.000 | 0.00 | 0.00 |
| mo048 | h | Carpinteiro de estruturas de madeira. (mão de obra) | 9.093 | 3.55 | 32.28 |
| mo095 | h | Ajudante de montador de estruturas de madeira. (mão de obra) | 4.547 | 2.61 | 11.87 |
| % | % | Custos diretos complementares | 2 % | 598.55 | 11.97 |
|  |  | Custos diretos |  |  | 610.52 |
