# Viga de madeira serrada de pinho larício (Pinus Nigra Arnold)

- Propriedade do ficheiro: CYPE INGENIEROS, S.A.
- Formato: FIEBDC-3/2002
- Âmbito geográfico: Brasil
- Custos indiretos: 3.00 %
- Despesas gerais: 13.00 %
- Lucro: 6.00 %
- IVA: 16.00 %

## E Estruturas

### EM Madeira

#### EMV Vigas

**EMV010** m³ Viga de madeira serrada de pinho larício (Pinus Nigra Arnold), de 10x10 a 15x30 cm de seção e até 6 m de comprimento, classe resistente C-18, proteção da madeira com classe de penetração P8 e P9, trabalhada em oficina.
Fornecimento e colocação de viga de madeira serrada de pinho larício (Pinus Nigra Arnold), acabamento polido, de 10x10 a 15x30 cm de seção e até 6 m de comprimento, para aplicações estruturais, classe resistente C-18 e proteção contra agentes bióticos que corresponde com a classe de penetração P8 e P9 (em toda a alvura e até 6 mm no durame exposto). Inclusive cortes, entalhamentos para a sua correta ensamblagem, nivelamento e colocação dos elementos de ligação e reforço. Trabalhada em oficina e colocada em obra.
Inclui: Implantação e marcação de eixos, nos pontos de apoio das vigas. Colocação e fixação provisória da viga. Aprumo e nivelamento. Execução das uniões. Verificação final do aprume e dos níveis.
Critério de medição de projeto: Volume medido segundo documentação gráfica de Projeto, apoiando-se nas maiores dimensões transversais para as peças que não tenham esquadrias retangulares ou quadradas, e o comprimento incluindo as entregas.
Critério de quantitativos de obra: Medir-se-á o volume realmente executado segundo especificações de Projeto, apoiando-se nas maiores dimensões transversais para aquelas peças que não tenham esquadrias retangulares ou quadradas, incluindo no comprimento as entregas. Consideram-se incluídos todos os elementos integrantes da estrutura assinalados nos desenhos e detalhes do Projeto.

| Código | Un | Descrição | Rendimento | Preço | Importância |
|---|---|---|---|---|---|
| mt07mee015J | m³ | Madeira serrada de pinho larício (Pinus Nigra Arnold) com acabamento polido, para viga de 10x10 a 15x30 cm de seção e até 6 m de comprimento, para aplicações estruturais, classe resistente C-18 e proteção contra agentes bióticos que corresponde com a classe de penetração P8 e P9 (em toda a alvura e até 6 mm no durame exposto), trabalhada em oficina. (material) | 1.000 | 446.37 | 446.37 |
| op00cla010 |  | Pregador pneumático. | 1.000 | 0.00 | 0.00 |
| op00cep010 |  | Plainas. | 1.000 | 0.00 | 0.00 |
| mo044 | h | Oficial de 1ª carpinteiro de estrutura. (mão de obra) | 9.346 | 6.50 | 60.75 |
| mo088 | h | Ajudante de carpinteiro de estruturas. (mão de obra) | 4.673 | 4.03 | 18.83 |
| % | % | Custos diretos complementares | 2 % | 525.95 | 10.52 |
|  |  | Custos diretos |  |  | 536.47 |
