# Apoio elastomérico, retangular

- Propriedade do ficheiro: CYPE INGENIEROS, S.A.
- Formato: FIEBDC-3/2002
- Âmbito geográfico: Brasil
- Moeda: BRL
- Custos indiretos: 3.00 %
- Despesas gerais: 13.00 %
- Lucro: 6.00 %
- IVA: 17.00 %

## E Estruturas

### EW Elementos especiais

#### EWA Aparelhos de apoio

**EWA010** Un Apoio elastomérico, retangular.
Apoio elastomérico sem armar, retangular, sobre base de nivelação, de neoprene, de 200x200 mm de seção e 30 mm de espessura, para apoios estruturais elásticos.
Critérios considerados na determinação do preço da unidade de obra: O preço não inclui a base de nivelação.
Inclui: Implantação de eixos. Colocação dos apoios.
Critério de medição de projeto: Número de unidades previstas, segundo documentação gráfica de Projeto.
Critério de quantitativos de obra: Medir-se-á o número de unidades realmente colocadas segundo especificações de Projeto.

| Código | Un | Descrição | Rendimento | Preço | Importância |
|---|---|---|---|---|---|
| mt07ewa010a | m³ | Apoio elastomérico estrutural sem armar, de neoprene. (material) | 0.001 | 30138.29 | 30.14 |
| mo047 | h | Montador de estruturas metálicas. (mão de obra) | 0.105 | 33.07 | 3.47 |
| mo094 | h | Ajudante de montador de estruturas metálicas. (mão de obra) | 0.105 | 31.41 | 3.30 |
| % | % | Custos diretos complementares | 2 % | 36.91 | 0.74 |
|  |  | Custos diretos |  |  | 37.65 |
