# Revestimento exterior de fachada ventilada, de placas laminadas compactas de alta pressão (HPL)

- Propriedade do ficheiro: CYPE INGENIEROS, S.A.
- Formato: FIEBDC-3/2002
- Âmbito geográfico: Brasil
- Moeda: BRL
- Custos indiretos: 3.00 %
- Despesas gerais: 13.00 %
- Lucro: 6.00 %
- IVA: 17.00 %

## F Fachadas, paredes, divisórias e proteções

### FA Fachadas ventiladas

#### FAA Revestimento exterior de placas laminadas compactas de alta pressão (HPL)

**FAA005** m² Revestimento exterior de fachada ventilada, de placas laminadas compactas de alta pressão (HPL).
Revestimento exterior de fachada ventilada, de placas laminadas compactas de alta pressão (HPL), de 1400x600x6 mm, acabamento mate, cor a escolher, com o preço incrementado em 5% relativamente a peças especiais para a resolução de pontos singulares; colocação através do sistema de fixação à vista com rebites cegos, sobre subestrutura suporte de liga de alumínio EN AW-6060 T5. Inclusive rebites cegos, de alumínio ou de aço inoxidável A2 ou A4, para a fixação do revestimento à subestrutura suporte; tira-fundos de aço inoxidável A2 e buchas de nylon para a fixação dos perfis da subestrutura ao pano principal de alvenaria, e ancoragens mecânicas de expansão, de aço inoxidável A2 para a fixação dos perfis à laje.
Critérios considerados na determinação do preço da unidade de obra: O preço não inclui o isolamento térmico.
Inclui: Limpeza e preparação da superfície suporte. Implantação das juntas de dilatação e panos de trabalho. Marcação da disposição do revestimento e dos pontos de ancoragem da subestrutura suporte. Fixação da subestrutura suporte ao pano principal e à laje. Preparação do revestimento. Aprumo, nivelamento e alinhamento do revestimento. Fixação definitiva do revestimento à subestrutura suporte. Realização de todos os trabalhos necessários para a execução dos vãos. Resolução de pontos singulares.
Critério de medição de projeto: Superfície medida segundo documentação gráfica de Projeto, sem deduzir aberturas menores que 1 m², deduzindo 50% das aberturas entre 1 e 2 m² e 100% das aberturas maiores que 2 m², adicionando no entanto, nas últimas, a superfície da parte interior da abertura, correspondente ao desenvolvimento de ombreiras e padieiras. Nas aberturas que não se deduzam, ou que se deduzam parcialmente, estão incluídos os trabalhos de realizar a superfície interior da abertura.
Critério de quantitativos de obra: Medir-se-á a superfície realmente executada segundo especificações de Projeto, sem deduzir aberturas menores que 1 m², deduzindo 50% das aberturas entre 1 e 2 m² e 100% das aberturas maiores que 2 m², adicionando no entanto, nas últimas, a superfície da parte interior da abertura, correspondente ao desenvolvimento de ombreiras e padieiras. Nas aberturas que não se deduzam, ou que se deduzam parcialmente, estão incluídos os trabalhos de realizar a superfície interior da abertura.

| Código | Un | Descrição | Rendimento | Preço | Importância |
|---|---|---|---|---|---|
| mt12prg010ihab | m² | Placa laminada compacta de alta pressão (HPL), de 1400x600x6 mm, acabamento mate, cor a escolher, Euroclasse B-s2, d0 de reação ao fogo, à base de resinas termoendurecíveis que não contêm ureia-formaldeído, reforçada de forma homogênea com fibras de madeira certificada FSC ou PEFC, com superfície decorativa não melamínica e propriedades anti-graffiti durante toda a sua vida útil, tipo EDF, com resistência aos raios ultravioleta não inferior a 4-5 ao comparar com a escala de cinzentos de ISO 105-A02; com o preço incrementado em 5% relativamente a peças especiais para a resolução de pontos singulares. (material) | 1.000 | 188.62 | 188.62 |
| mt12prg020m | m² | Subestrutura suporte, para a sustentação do revestimento exterior de placas laminadas compactas de alta pressão (HPL), através do sistema de fixação à vista com rebites cegos, formada por: perfis verticais em T de 110x52x2 mm e em L de 50x42x2 mm, de alumínio de liga 6060 com tratamento térmico T5 e esquadros de carga de 150x40 mm e esquadros de apoio de 80x40 mm, de alumínio de liga 6060 com tratamento térmico T5; com rebites cegos, de alumínio ou de aço inoxidável A2 ou A4, para a fixação do revestimento à subestrutura suporte; tira-fundos de aço inoxidável A2 e buchas de nylon para a fixação dos perfis da subestrutura ao pano principal de alvenaria, e ancoragens mecânicas de expansão, de aço inoxidável A2 para a fixação dos perfis à laje. (material) | 1.000 | 116.28 | 116.28 |
| op00ato010 |  | Parafusadeira. | 1.000 | 0.00 | 0.00 |
| mo052 | h | Montador de sistemas de fachadas pré-fabricadas. (mão de obra) | 0.878 | 34.52 | 30.31 |
| mo099 | h | Ajudante de montador de sistemas de fachadas pré-fabricadas. (mão de obra) | 0.878 | 29.06 | 25.51 |
| % | % | Custos diretos complementares | 3 % | 360.72 | 10.82 |
|  |  | Custos diretos |  |  | 371.54 |
