# Padieira de concreto armado

- Propriedade do ficheiro: CYPE INGENIEROS, S.A.
- Formato: FIEBDC-3/2002
- Âmbito geográfico: Brasil
- Moeda: BRL
- Custos indirectos: 3.00 %
- Despesas gerais: 13.00 %
- Lucro: 6.00 %
- IVA: 17.00 %

## F Fachadas, paredes, divisórias e proteções

### FC Padieiras, vergas e caixas de persiana

#### FCH De concreto

**FCH010** m Padieira de concreto armado, de directriz reta, de 20x20 cm, realizada com concreto C25 classe de agressividade ambiental II e tipo de ambiente urbano, brita 1, consistência S100 dosado em central, e aço CA-50, com uma quantidade aproximada de 4,3 kg/m³; montagem e desmontagem do sistema de escoramento e fôrmas recuperáveis metálicas. Inclusive arame de atar, separadores e líquido desmoldante para evitar a aderência do concreto às fôrmas.
Padieira de concreto armado, de directriz reta, de 20x20 cm, realizada com concreto C25 classe de agressividade ambiental II e tipo de ambiente urbano, brita 1, consistência S100 dosado em central, e aço CA-50, com uma quantidade aproximada de 4,3 kg/m³; montagem e desmontagem do sistema de escoramento e fôrmas recuperáveis metálicas. Inclusive arame de atar, separadores e líquido desmoldante para evitar a aderência do concreto às fôrmas.
Inclui: Marcação. Montagem do sistema de escoramento e fôrmas. Colocação das armaduras com separadores certificados. Concretagem e compactação do concreto. Cura do concreto. Desmontagem do sistema de escoramento e fôrmas.
Critério de medição de projeto: Comprimento medido segundo documentação gráfica de Projeto.
Critério de quantitativos de obra: Medir-se-á o comprimento realmente executado segundo especificações de Projeto.
Critérios considerados na determinação do preço da unidade de obra: O preço inclui o corte, dobra e montagem da armadura em central de armaduras de obra e a posterior colocação em obra.

| Código | Un | Descrição | Rendimento | Preço | Importância |
|---|---|---|---|---|---|
| mt08eva050 | m² | Sistema de escoramento e fôrmas formado por painéis metálicos para vergas, amortizável em 50 utilizações. (material) | 0.600 | 11.40 | 6.84 |
| mt08eme051a | m | Fita de aço galvanizado, para fôrmas metálicas. (material) | 0.100 | 0.66 | 0.07 |
| mt08dba010b | l | Agente desmoldante, à base de óleos especiais, emulsionante em água para fôrmas metálicas, fenólicas ou de madeira. (material) | 0.018 | 4.47 | 0.08 |
| mt07aco020c | Un | Separador certificado para vigas. (material) | 3.000 | 0.17 | 0.51 |
| mt07aco070f | kg | Aço em barras nervuradas, CA-50, de vários diâmetros, segundo ABNT NBR 7480. (material) | 4.515 | 3.84 | 17.34 |
| mt08var050 | kg | Arame galvanizado para atar, de 1,30 mm de diâmetro. (material) | 0.047 | 2.49 | 0.12 |
| mt10haf080iec | m³ | Concreto C25 classe de agressividade ambiental II e tipo de ambiente urbano, brita 1, consistência S100, dosado em central, segundo ABNT NBR 8953. (material) | 0.042 | 316.68 | 13.30 |
| mq06bhe010 | h | Caminhão bomba estacionado na obra, para bombeamento de concreto. (equipamento) | 0.006 | 477.97 | 2.87 |
| op00ciz020 |  | Guilhotina para aço em barras nervuradas. | 1.000 | 0.00 | 0.00 |
| op00ata010 |  | Máquina de amarrar ferro. | 1.000 | 0.00 | 0.00 |
| au00auh040 |  | Vibrador de concreto, elétrico. | 1.000 | 0.00 | 0.00 |
| mo044 | h | Montador de fôrmas. (mão de obra) | 1.171 | 23.70 | 27.75 |
| mo091 | h | Ajudante de montador de fôrmas. (mão de obra) | 0.878 | 18.08 | 15.87 |
| mo043 | h | Armador. (mão de obra) | 0.054 | 23.70 | 1.28 |
| mo090 | h | Ajudante de armador. (mão de obra) | 0.059 | 18.08 | 1.07 |
| mo045 | h | Oficial de trabalhos de concretagem. (mão de obra) | 0.004 | 23.70 | 0.09 |
| mo092 | h | Ajudante de trabalhos concretagem. (mão de obra) | 0.014 | 18.08 | 0.25 |
| % | % | Custos diretos complementares | 2 % | 87.44 | 1.75 |
|  |  | Custos directos |  |  | 89.19 |
