# Padieira de vigotas de concreto protendido

- Propriedade do ficheiro: CYPE INGENIEROS, S.A.
- Formato: FIEBDC-3/2002
- Âmbito geográfico: Brasil
- Moeda: BRL
- Custos indiretos: 3.00 %
- Despesas gerais: 13.00 %
- Lucro: 6.00 %
- IVA: 17.00 %

## F Fachadas, paredes, divisórias e proteções

### FC Padieiras, vergas e caixas de persiana

#### FCH Pré-fabricados de concreto

**FCH020** m Padieira de vigotas de concreto protendido.
Padieira executada com uma vigota auto-resistente de concreto protendido de seção em "I" de 1,4 m de comprimento, apoiada sobre camada de argamassa de cimento, confeccionada em obra, dosificação 1:5, de 2 cm de espessura, com revestimento de bloco cerâmico em ambas as faces; para a execução de padieira em vão de parede de alvenaria.
Inclui: Limpeza e preparação do plano de apoio do sistema. Implantação do nível de apoio das vigotas. Colocação, aprumo, nivelamento e alinhamento. Revestimento de bloco cerâmico em ambas as faces.
Critério de medição de projeto: Comprimento medido segundo documentação gráfica de Projeto, incluindo as entregas nos apoios.
Critério de quantitativos de obra: Medir-se-á o comprimento realmente executado segundo especificações de Projeto, incluindo as entregas nos apoios.

| Código | Un | Descrição | Rendimento | Preço | Importância |
|---|---|---|---|---|---|
| mt07vau010a | m | Vigota protendida de seção em "I", com um comprimento médio menor de 4 m. (material) | 1.000 | 13.32 | 13.32 |
| mt08aaa010a | m³ | Água. (material) | 0.012 | 3.79 | 0.05 |
| mt01arg005a | t | Areia de pedreira, para argamassa preparada em obra. (material) | 0.035 | 50.71 | 1.77 |
| mt08cem002 | kg | Cimento cinza em sacos. (material) | 5.775 | 0.63 | 3.64 |
| mt04lpt010a | Un | Bloco cerâmico furado simples, para revestir, 30x20x4 cm, densidade 890 kg/m³. (material) | 9.821 | 0.54 | 5.30 |
| mq06hor010 | h | Betoneira elétrica com uma capacidade de amassamento de 160 l. (equipamento) | 0.006 | 12.69 | 0.08 |
| mo020 | h | Pedreiro. (mão de obra) | 0.235 | 32.24 | 7.58 |
| mo113 | h | Auxiliar de serviços gerais. (mão de obra) | 0.235 | 27.81 | 6.54 |
| % | % | Custos diretos complementares | 2 % | 38.28 | 0.77 |
|  |  | Custos diretos |  |  | 39.05 |
