# Padieira pré-fabricada, de concreto

- Propriedade do ficheiro: CYPE INGENIEROS, S.A.
- Formato: FIEBDC-3/2002
- Âmbito geográfico: Brasil
- Moeda: BRL
- Custos indiretos: 3.00 %
- Despesas gerais: 13.00 %
- Lucro: 6.00 %
- IVA: 17.00 %

## F Fachadas, paredes, divisórias e proteções

### FC Padieiras, vergas e caixas de persiana

#### FCH Pré-fabricados de concreto

**FCH030** m Padieira pré-fabricada, de concreto.
Padieira pré-fabricado de concreto, de 10x5 cm, com pingadeira e ancoragem metálica de aço galvanizado, apoiada sobre as ombreiras, assente com uma camada de argamassa de cimento, confeccionada em obra, com aditivo hidrófugo, dosificação 1:4, com uma espessura de 25 mm, ancorada à alvenaria. Incluindo massa de poliuretano para a vedação de juntas.
Inclui: Limpeza e preparação do plano de apoio. Marcação do nível de apoio da padieira. Marcação dos pontos de fixação das ancoragens. Colocação da padieira. Aprumo e nivelamento. Instalação das escoras. Resolução das uniões das ancoragens à alvenaria. Vedação das juntas e limpeza da padieira. Remoção das escoras.
Critério de medição de projeto: Comprimento medido segundo documentação gráfica de Projeto, incluindo as entregas nos apoios.
Critério de quantitativos de obra: Medir-se-á o comprimento realmente executado segundo especificações de Projeto, incluindo as entregas nos apoios.

| Código | Un | Descrição | Rendimento | Preço | Importância |
|---|---|---|---|---|---|
| mt08aaa010a | m³ | Água. (material) | 0.006 | 3.79 | 0.02 |
| mt01arg005a | t | Areia de pedreira, para argamassa preparada em obra. (material) | 0.005 | 50.71 | 0.25 |
| mt08cem002 | kg | Cimento cinza em sacos. (material) | 1.140 | 0.63 | 0.72 |
| mt08adt010 | kg | Aditivo hidrófugo para impermeabilização de argamassas ou concretos. (material) | 0.023 | 3.03 | 0.07 |
| mt20dhp010a | m | Padieira pré-fabricado de concreto, de 10x5 cm, com pingadeira e ancoragem metálica de aço galvanizado. (material) | 1.050 | 61.71 | 64.80 |
| mt20wwa030 | Un | Cartucho de 310 cm³ de massa de poliuretano impermeável. (material) | 0.043 | 21.78 | 0.94 |
| mq06hor010 | h | Betoneira elétrica com uma capacidade de amassamento de 160 l. (equipamento) | 0.010 | 12.69 | 0.13 |
| op00amo010 |  | Esmerilhadeira. | 1.000 | 0.00 | 0.00 |
| mo020 | h | Pedreiro. (mão de obra) | 0.209 | 32.24 | 6.74 |
| mo113 | h | Auxiliar de serviços gerais. (mão de obra) | 0.418 | 27.81 | 11.62 |
| % | % | Custos diretos complementares | 2 % | 85.29 | 1.71 |
|  |  | Custos diretos |  |  | 87.00 |
