# Esquadria de alumínio

- Propriedade do ficheiro: CYPE INGENIEROS, S.A.
- Formato: FIEBDC-3/2002
- Âmbito geográfico: Brasil
- Custos indiretos: 3.00 %
- Despesas gerais: 13.00 %
- Lucro: 6.00 %
- IVA: 17.00 %

## F Fachadas

### FC Esquadria exterior

#### FCY Sistemas de alumínio

**FCY030** Un Esquadria de alumínio, lacado branco, para janela com dobradiças de abrir de abertura para o interior "TECHNAL", de 120x120 cm, sistema Saphir FX, "TECHNAL", formada por duas folhas, e com contramarco. Caixa de estore incorporada (monobloco), estore de lâminas de PVC, com acionamento manual com fita e recolhedor.
Fornecimento e montagem de esquadria de alumínio, lacado branco, para janela com dobradiças de abrir de abertura para o interior "TECHNAL", de 120x120 cm, sistema Saphir FX, "TECHNAL", formada por duas folhas, e com contramarco. Composta por perfis extrudidos formando marcos e folhas. Acessórios, ferragens de pendurar e de abertura certificadas, juntas de envidraçado de EPDM de alta qualidade, parafusos de aço inoxidável, elementos de estanqueidade, acessórios e ferramentas certificadas. Caixa de estore incorporada (monobloco), estore enrolável de lâminas de PVC, com acionamento manual com fita e recolhedor, equipado com todos os seus acessórios. Inclusive parte proporcional de ganchos de fixação, isolamento perimetral de juntas por meio de um cordão de silicone neutro e ajuste final em obra. Elaborada em oficina. Totalmente montada e testada.
Inclui: Colocação da esquadria. Ajuste final das folhas. Vedação de juntas perimetrais.
Critério de medição de projeto: Número de unidades previstas, segundo documentação gráfica de Projeto.
Critério de quantitativos de obra: Medir-se-á o número de unidades realmente executadas segundo especificações de Projeto.

| Código | Un | Descrição | Rendimento | Preço | Importância |
|---|---|---|---|---|---|
| mt25pfn040a | m | Contramarco de perfil de alumínio em bruto de 49,8x49,8 mm de seção "TECHNAL". (material) | 4.800 | 6.60 | 31.68 |
| mt25pfn010hlaa | m | Perfil de alumínio lacado branco, para formação de marco de janela, sistema Saphir FX, "TECHNAL", inclusive junta central de estanqueidade, com o selo QUALICOAT, que garante a espessura e a qualidade do processo de lacagem. (material) | 4.800 | 12.29 | 58.99 |
| mt25pfn015aa | m | Perfil de alumínio lacado branco, para formação de folha de janela, sistema FX, "TECHNAL", inclusive junta de estanqueidade e junta exterior do envidraçado, com o selo QUALICOAT, que garante a espessura e a qualidade do processo de lacagem. (material) | 6.900 | 13.34 | 92.05 |
| mt25pfn020daa | m | Perfil de alumínio lacado branco, para formação de bite, sistema FX, "TECHNAL", inclusive junta interior do envidraçado e parte proporcional de grampos, com o selo QUALICOAT, que garante a espessura e a qualidade do processo de lacagem. (material) | 6.180 | 2.93 | 18.11 |
| mt25pfn025aaa | m | Perfil de alumínio lacado branco, para formação de inversora, sistema FX, "TECHNAL", inclusive junta de estanqueidade, com o selo QUALICOAT, que garante a espessura e a qualidade do processo de lacagem. (material) | 1.090 | 13.68 | 14.91 |
| mt15sja100 | Un | Cartucho de pasta de silicone neutro. (material) | 0.168 | 3.65 | 0.61 |
| mt25pfx200eb | Un | Kit composto por esquadros, tampas de condensação e saída de água, e ferragens de janela de abrir de abertura para o interior de duas folhas. (material) | 1.000 | 19.04 | 19.04 |
| mt25pco015aa | m² | Estore de lâminas enroláveis de PVC, acionamento manual através de fita e recolhedor, em esquadria de alumínio, inclusive caixa de estore incorporada (monoblock). (material) | 1.584 | 20.94 | 33.17 |
| mt25pfn170jaa | m | Guia de estore de alumínio lacado branco, "TECHNAL", com o selo QUALICOAT, que garante a espessura e a qualidade do processo de lacagem. (material) | 2.400 | 9.38 | 22.51 |
| op00ato010 |  | Parafusadeira. | 1.000 | 0.00 | 0.00 |
| mo017 | h | Oficial de 1ª serralheiro. (mão de obra) | 5.946 | 6.29 | 37.40 |
| mo057 | h | Ajudante de serralheiro. (mão de obra) | 6.002 | 3.85 | 23.11 |
| % | % | Custos diretos complementares | 2 % | 351.58 | 7.03 |
|  |  | Custos diretos |  |  | 358.61 |
