# Pano interior de fachada dupla, de alvenaria de bloco de concreto para revestir

- Propriedade do ficheiro: CYPE INGENIEROS, S.A.
- Formato: FIEBDC-3/2002
- Âmbito geográfico: Brasil
- Moeda: BRL
- Custos indiretos: 3.00 %
- Despesas gerais: 13.00 %
- Lucro: 6.00 %
- IVA: 17.00 %

## F Fachadas, paredes, divisórias e proteções

### FF Alvenaria não estrutural

#### FFR Pano interior para revestir em fachada dupla

**FFR020** m² Pano interior de fachada dupla, de alvenaria de bloco de concreto para revestir.
Pano interior de fachada dupla, de 9 cm de espessura, de alvenaria de bloco vazado de concreto, para revestir, 9x19x29 cm, com juntas de 10 mm de espessura, assente com argamassa de cimento confeccionada em obra, com 250 kg/m³ de cimento, cor cinza, dosificação 1:6, fornecida em sacos. Padieira de alvenaria reforçada de canaletas de concreto, maciço de graute confeccionado em obra com uma resistência à compressão de 25 MPa, brita 0; montagem e desmontagem de escoramento.
Inclui: Marcação, piso a piso. Marcação nos pilares dos níveis de referência geral de piso e de nível de piso. Preparação da argamassa. Assentamento da primeira fiada sobre camada de argamassa. Colocação e aprumo de prumos de referência. Colocação de fios entre prumos. Colocação de fios de prumo fixos nas arestas. Colocação das peças por fiadas a nível. Realização de todos os trabalhos necessários para a execução dos vãos. Encontros da alvenaria com fachadas, pilares e paredes interiores. Encontro da alvenaria com a laje superior. Limpeza do paramento.
Critério de medição de projeto: Superfície medida segundo documentação gráfica de Projeto, sem duplicar esquinas nem encontros, descontando as aberturas de superfície maior de 4 m². Nas aberturas que não se deduzam, estão incluídos os trabalhos de realizar a superfície interior da abertura.
Critério de quantitativos de obra: Medir-se-á a superfície realmente executada segundo especificações de Projeto, sem duplicar esquinas nem encontros, descontando as aberturas de superfície maior de 4 m². Nas aberturas que não se deduzam, estão incluídos os trabalhos de realizar a superfície interior da abertura.

| Código | Un | Descrição | Rendimento | Preço | Importância |
|---|---|---|---|---|---|
| mt02bhg040ae | Un | Bloco vazado de concreto, para revestir, 9x19x29 cm, resistência à compressão 3 MPa; com o preço incrementado em 20% relativamente a peças especiais. Segundo ABNT NBR 6136. (material) | 18.000 | 1.55 | 27.90 |
| mt08aaa010a | m³ | Água. (material) | 0.004 | 3.79 | 0.02 |
| mt01arg005a | t | Areia de pedreira, para argamassa preparada em obra. (material) | 0.011 | 50.71 | 0.56 |
| mt08cem002 | kg | Cimento cinza em sacos. (material) | 1.764 | 0.63 | 1.11 |
| mt07aco070f | kg | Aço em barras nervuradas, CA-50, de vários diâmetros, segundo ABNT NBR 7480. (material) | 0.700 | 11.66 | 8.16 |
| mt50spa050m | m³ | Pranchão de madeira de pinho, dimensões 20x7,2 cm. (material) | 0.001 | 1110.59 | 1.11 |
| mt50spa081a | Un | Escora metálica telescópica, até 3 m de altura. (material) | 0.003 | 48.68 | 0.15 |
| mt50spa101 | kg | Pregos de aço. (material) | 0.011 | 4.74 | 0.05 |
| mq06hor010 | h | Betoneira elétrica com uma capacidade de amassamento de 160 l. (equipamento) | 0.005 | 12.69 | 0.06 |
| op00roz010 |  | Máquina de abrir rasgos. | 1.000 | 0.00 | 0.00 |
| op00amo010 |  | Esmerilhadeira. | 1.000 | 0.00 | 0.00 |
| mo021 | h | Pedreiro de alvenarias. (mão de obra) | 0.421 | 32.24 | 13.57 |
| mo114 | h | Servente de pedreiro de alvenarias. (mão de obra) | 0.306 | 27.81 | 8.51 |
| % | % | Custos diretos complementares | 3 % | 61.20 | 1.84 |
|  |  | Custos diretos |  |  | 63.04 |
