# Parede de fachada de alvenaria de blocos ocos de vidro moldado ondulado, incolor, 190x190x80 mm, colocados com argamassa de cimento branco confeccionada em obra

- Propriedade do ficheiro: CYPE INGENIEROS, S.A.
- Formato: FIEBDC-3/2002
- Âmbito geográfico: Brasil
- Moeda: BRL
- Custos indiretos: 3.00 %
- Despesas gerais: 13.00 %
- Lucro: 6.00 %
- IVA: 17.00 %

## F Fachadas, paredes, divisórias e proteções

### FF Alvenaria não estrutural

#### FFV Alvenaria de blocos de vidro moldado em fachada

**FFV010** m² Parede de fachada de alvenaria de blocos ocos de vidro moldado ondulado, incolor, 190x190x80 mm, colocados com argamassa de cimento branco confeccionada em obra.
Execução de parede de fachada de alvenaria de blocos ocos de vidro moldado ondulado, incolor, 190x190x80 mm, assentes com argamassa de cimento branco confeccionada em obra, com juntas perimetrais de 3,5 cm de espessura e juntas entre blocos de 1 cm de espessura mínima. Inclusive bandas de dilatação perimetrais de PVC, cruzetas, rejuntamento dos blocos e vedação de juntas perimetrais com silicone. Totalmente acabada.
Inclui: Marcação. Colocação e aprumo de prumos de referência. Colocação de fios entre prumos. Colocação das bandas de dilatação inferior e laterais. Colocação dos blocos por fiadas a nível e das cruzetas entre blocos. Colocação da banda de dilatação superior antes da colocação da última fiada de blocos. Enchimento das juntas dos blocos. Vedação das juntas perimetrais. Correção de falhas e limpeza de juntas.
Critério de medição de projeto: Superfície medida segundo documentação gráfica de Projeto, sem duplicar esquinas nem encontros, descontando todas as aberturas.
Critério de quantitativos de obra: Medir-se-á a superfície realmente executada segundo especificações de Projeto, sem duplicar esquinas nem encontros, descontando todas as aberturas.

| Código | Un | Descrição | Rendimento | Preço | Importância |
|---|---|---|---|---|---|
| mt21vmh010ada | Un | Bloco oco de vidro moldado ondulado, incolor, 190x190x80 mm, segundo ABNT NBR 14899. (material) | 25.000 | 7.06 | 176.50 |
| mt15sja025c | Un | Cartucho de silicone acético monocomponente, anti-bolor, cor transparente, de 310 ml. (material) | 0.500 | 25.35 | 12.68 |
| mt21vva022a | Un | Material auxiliar para a colocação de blocos de vidro moldado. (material) | 1.000 | 2.43 | 2.43 |
| mt08aaa010a | m³ | Água. (material) | 0.002 | 3.38 | 0.01 |
| mt01arg005a | t | Areia de pedreira, para argamassa preparada em obra. (material) | 0.012 | 45.76 | 0.55 |
| mt08cem042 | kg | Cimento branco em sacos. (material) | 3.762 | 1.09 | 4.10 |
| mq06hor010 | h | Betoneira. (equipamento) | 0.006 | 4.72 | 0.03 |
| mo021 | h | Pedreiro de alvenarias. (mão de obra) | 2.861 | 23.85 | 68.23 |
| mo114 | h | Servente de pedreiro de alvenarias. (mão de obra) | 1.430 | 20.46 | 29.26 |
| mo113 | h | Auxiliar de serviços gerais. (mão de obra) | 0.070 | 20.46 | 1.43 |
| % | % | Custos diretos complementares | 2 % | 295.22 | 5.90 |
|  |  | Custos diretos |  |  | 301.12 |
