# Fachada pesada de painéis pré-fabricados de concreto armado

- Propriedade do ficheiro: CYPE INGENIEROS, S.A.
- Formato: FIEBDC-3/2002
- Âmbito geográfico: Brasil
- Moeda: BRL
- Custos indiretos: 3.00 %
- Despesas gerais: 13.00 %
- Lucro: 6.00 %
- IVA: 17.00 %

## F Fachadas, paredes, divisórias e proteções

### FP Fachadas pesadas

#### FPP Painéis pré-fabricados de concreto

**FPP020** m² Fachada pesada de painéis pré-fabricados de concreto armado.
Parede de fachada formada por painéis pré-fabricados, lisos, de concreto armado de 12 cm de espessura, 3 m de largura e 14 m de comprimento máximo, com as bordas macho-fêmea, acabamento liso de cor branca a uma face, colocados em posição horizontal, com inclusão ou delimitação de aberturas. Inclusive colocação em obra dos painéis com ajuda de guindaste móvel, escoramentos, peças especiais, elementos metálicos para ligação entre painéis e entre painéis e elementos estruturais, vedação de juntas com silicone neutro sobre cordão de borracha adesivo e preenchimento com argamassa sem retração nas juntas horizontales. Totalmente montada.
Inclui: Implantação dos painéis. Colocação do cordão de borracha adesivo. Posicionamento dos painéis no seu lugar de colocação. Aprumo e escoramento dos painéis. Solda dos elementos metálicos de ligação. Rejuntamento e preenchimento final com argamassa de retração controlada.
Critério de medição de projeto: Superfície medida segundo documentação gráfica de Projeto, sem duplicar esquinas nem encontros, descontando as aberturas de superfície maior de 3 m².
Critério de quantitativos de obra: Medir-se-á a superfície realmente executada segundo especificações de Projeto, sem duplicar esquinas nem encontros, descontando as aberturas de superfície maior de 3 m².

| Código | Un | Descrição | Rendimento | Preço | Importância |
|---|---|---|---|---|---|
| mt12pph010aa | m² | Painel pré-fabricado, liso, de concreto armado de 12 cm de espessura, 3 m de largura e 14 m de comprimento máximo, com as bordas macho-fêmea, acabamento liso de cor branca a uma face, para formação de parede. (material) | 1.000 | 138.50 | 138.50 |
| mt12pph011 | kg | Pasta borracha-asfáltica para vedação a frio de juntas de painéis pré-fabricados de concreto. (material) | 1.000 | 5.83 | 5.83 |
| mt50spa052b | m | Pranchão de madeira de pinho, de 20x7,2 cm. (material) | 0.020 | 15.98 | 0.32 |
| mt50spa081a | Un | Escora metálica telescópica, até 3 m de altura. (material) | 0.013 | 48.68 | 0.63 |
| mq07gte010c | h | Guindaste móvel de braço telescópico com uma capacidade de elevação de 30 t e 27 m de altura máxima de trabalho. (equipamento) | 0.144 | 276.00 | 39.74 |
| mo050 | h | Montador de painéis pré-fabricados de concreto. (mão de obra) | 0.219 | 33.54 | 7.35 |
| mo097 | h | Ajudante de montador de painéis pré-fabricados de concreto. (mão de obra) | 0.219 | 27.93 | 6.12 |
| % | % | Custos diretos complementares | 2 % | 198.49 | 3.97 |
|  |  | Custos diretos |  |  | 202.46 |
