# Fachada pesada de painéis alveolares pré-fabricados de concreto protendido

- Propriedade do ficheiro: CYPE INGENIEROS, S.A.
- Formato: FIEBDC-3/2002
- Âmbito geográfico: Brasil
- Moeda: BRL
- Custos indiretos: 3.00 %
- Despesas gerais: 13.00 %
- Lucro: 6.00 %
- IVA: 17.00 %

## F Fachadas, paredes, divisórias e proteções

### FP Fachadas pesadas

#### FPP Painéis pré-fabricados de concreto

**FPP030** m² Fachada pesada de painéis alveolares pré-fabricados de concreto protendido.
Parede de fachada formada por painéis alveolares pré-fabricados de concreto protendido, de 16 cm de espessura, 1,2 m de largura e 9 m de comprimento máximo, com as bordas macho-fêmea, acabamento liso, de cor cinza, colocados em posição horizontal, com inclusão ou delimitação de aberturas. Inclusive colocação em obra dos painéis alveolares com ajuda de guindaste móvel, escoramentos, resolução do apoio sobre a superfície superior da fundação, ligação dos painéis alveolares pelas cabeças às vigas da estrutura através de conectores, e pelos extremos aos pilares da estrutura e vedação de juntas com silicone neutro. Totalmente montada.
Inclui: Implantação dos painéis alveolares. Colocação do cordão de borracha adesivo. Posicionamento dos painéis alveolares no local da sua colocação. Aprumo e escoramento dos painéis alveolares. Solda dos elementos metálicos de ligação. Rejuntamento e preenchimento final com argamassa de retração controlada.
Critério de medição de projeto: Superfície medida segundo documentação gráfica de Projeto, sem duplicar esquinas nem encontros, descontando as aberturas de superfície maior de 3 m².
Critério de quantitativos de obra: Medir-se-á a superfície realmente executada segundo especificações de Projeto, sem duplicar esquinas nem encontros, descontando as aberturas de superfície maior de 3 m².

| Código | Un | Descrição | Rendimento | Preço | Importância |
|---|---|---|---|---|---|
| mt12ppp010a | m² | Painel alveolar pré-fabricado de concreto protendido, de 16 cm de espessura, 1,2 m de largura e 9 m de comprimento máximo, com as bordas macho-fêmea, acabamento liso, de cor cinza, para formação de parede. (material) | 1.000 | 53.45 | 53.45 |
| mt12pph011 | kg | Pasta borracha-asfáltica para vedação a frio de juntas de painéis pré-fabricados de concreto. (material) | 0.070 | 5.83 | 0.41 |
| mq07gte010c | h | Guindaste móvel de braço telescópico com uma capacidade de elevação de 30 t e 27 m de altura máxima de trabalho. (equipamento) | 0.032 | 276.00 | 8.83 |
| mo050 | h | Montador de painéis pré-fabricados de concreto. (mão de obra) | 0.052 | 33.54 | 1.74 |
| mo097 | h | Ajudante de montador de painéis pré-fabricados de concreto. (mão de obra) | 0.052 | 27.93 | 1.45 |
| % | % | Custos diretos complementares | 2 % | 65.88 | 1.32 |
|  |  | Custos diretos |  |  | 67.20 |
