# Capeamento de mármore Rosa Aurora para revestimento de muros, até 20 cm de largura e 2 cm de espessura

- Propriedade do ficheiro: CYPE INGENIEROS, S.A.
- Formato: FIEBDC-3/2002
- Âmbito geográfico: Brasil
- Custos indiretos: 3.00 %
- Despesas gerais: 13.00 %
- Lucro: 6.00 %
- IVA: 17.00 %

## F Fachadas

### FR Arremates exteriores

#### FRA Capeamentos

**FRA010** m Capeamento de mármore Rosa Aurora para revestimento de muros, até 20 cm de largura e 2 cm de espessura.
Execução de capeamento de mármore Rosa Aurora para revestimento de muros, até 20 cm de largura e 2 cm de espessura, com pingadeira, face e borda reto polidos, assente com argamassa de cimento hidrófugo M-10 criando um caimento suficiente para evacuar a água. Inclusive enchimento das juntas entre peças e uniões com os muros com argamassa de juntas especial para revestimentos de pedra natural.
Inclui: Preparação da superfície de apoio. Marcação da disposição das peças. Colocação, aprumo, nivelamento e alinhamento das peças. Enchimento das juntas e limpeza.
Critério de medição de projeto: Comprimento medido entre eixos, segundo documentação gráfica de Projeto.
Critério de quantitativos de obra: Medir-se-á, a eixos, o comprimento realmente executado segundo especificações de Projeto.

| Código | Un | Descrição | Rendimento | Preço | Importância |
|---|---|---|---|---|---|
| mt09moe010b | m³ | Argamassa de cimento CEM II/B-L 32,5 N, hidrófuga, tipo M-10, confeccionada em obra com 320 kg/m³ de cimento e uma proporção em volume 1/4. (material) | 0.005 | 118.56 | 0.59 |
| mt20apn010ma | m | Capeamento de mármore Rosa Aurora para revestimento de muros, até 20 cm de largura e 2 cm de espessura, com pingadeira, face e borda reto polidos. (material) | 1.100 | 29.71 | 32.68 |
| mt09mcr220 | kg | Argamassa de enchimento de juntas para revestimentos, interiores ou exteriores, de pedra natural, polida ou para polir, composta de cimento, inertes à base de pó de mármore, pigmentos resistentes aos álcalis e aditivos especiais. (material) | 0.015 | 1.49 | 0.02 |
| op00sie030 |  | Serra de disco de diamante, para mesa de trabalho, de corte úmido. | 1.000 | 0.00 | 0.00 |
| mo019 | h | Oficial de 1ª pedreiro. (mão de obra) | 0.257 | 6.19 | 1.59 |
| mo111 | h | Auxiliar de serviços gerais. (mão de obra) | 0.257 | 3.68 | 0.95 |
| % | % | Custos diretos complementares | 2 % | 35.83 | 0.72 |
|  |  | Custos diretos |  |  | 36.55 |
