# Envidraçado exterior com perfis em "U" de vidro impresso

- Propriedade do ficheiro: CYPE INGENIEROS, S.A.
- Formato: FIEBDC-3/2002
- Âmbito geográfico: Brasil
- Moeda: BRL
- Custos indiretos: 3.00 %
- Despesas gerais: 13.00 %
- Lucro: 6.00 %
- IVA: 17.00 %

## F Fachadas, paredes, divisórias e proteções

### FU Envidraçados

#### FUO Envidraçados exteriores com perfis em "U" de vidro impresso

**FUO010** m² Envidraçado exterior com perfis em "U" de vidro impresso.
Envidraçado exterior plano com perfis em "U" de vidro impresso translúcido sem armar, de 41+232+41 mm e 6 mm de espessura, colocados em pente para parede simples. Inclusive caixilho, acessórios de montagem, perfis de arremate, silicone incolor para rejuntamento e material auxiliar.
Inclui: Fixação do caixilho. Colocação dos acessórios de montagem. Montagem dos perfis em "U". Colocação dos perfis de arremate. Vedação de juntas.
Critério de medição de projeto: Superfície medida segundo documentação gráfica de Projeto, sem duplicar esquinas nem encontros, descontando as aberturas de superfície maior de 3 m².
Critério de quantitativos de obra: Medir-se-á a superfície realmente executada segundo especificações de Projeto, sem duplicar esquinas nem encontros, descontando as aberturas de superfície maior de 3 m².

| Código | Un | Descrição | Rendimento | Preço | Importância |
|---|---|---|---|---|---|
| mt21vcg010a | m² | Vidro impresso translúcido sem armar de perfil em "U", de 41+232+41 mm e 6 mm de espessura, com caixilho, perfis de arremate e acessórios de montagem. E. (material) | 1.012 | 182.04 | 184.22 |
| mt21vva015a | Un | Cartucho de 310 ml de silicone neutro, incolor, dureza Shore A aproximada de 23, segundo ISO 868 e recuperação elástica >=80%, segundo ISO 7389. (material) | 0.580 | 17.17 | 9.96 |
| mt21vva021 | Un | Material auxiliar para a colocação de vidros. (material) | 2.000 | 3.75 | 7.50 |
| mo055 | h | Vidraceiro. (mão de obra) | 0.627 | 27.84 | 17.46 |
| mo110 | h | Ajudante de vidraceiro. (mão de obra) | 0.627 | 25.73 | 16.13 |
| % | % | Custos diretos complementares | 2 % | 235.27 | 4.71 |
|  |  | Custos diretos |  |  | 239.98 |
