# Transporte de mistura sem classificar de resíduos inertes produzidos em obras de construção e/ou demolição, com caçamba de 7 m³, a área licenciada de destinação de resíduos

- Propriedade do ficheiro: CYPE INGENIEROS, S.A.
- Formato: FIEBDC-3/2002
- Âmbito geográfico: Brasil
- Moeda: BRL
- Custos indiretos: 3.00 %
- Despesas gerais: 13.00 %
- Lucro: 6.00 %
- IVA: 17.00 %

## G Gestão de resíduos

### GR Gestão de resíduos inertes

#### GRA Transporte de resíduos inertes

**GRA010** Un Transporte de mistura sem classificar de resíduos inertes produzidos em obras de construção e/ou demolição, com caçamba de 7 m³, a área licenciada de destinação de resíduos.
Transporte de mistura sem classificar de resíduos inertes produzidos em obras de construção e/ou demolição, com caçamba de 7 m³, a área licenciada de destinação de resíduos. Incluindo serviço de entrega, aluguel e coleta em obra da caçamba.
Inclui: Carga para caminhão da caçamba. Transporte de resíduos de construção a área licenciada de destinação de resíduos.
Critério de medição de projeto: Número de unidades previstas, segundo documentação gráfica de Projeto.
Critério de quantitativos de obra: Será medido o número de unidades realmente transportadas segundo especificações de Projeto.
Critérios considerados na determinação do preço da unidade de obra: O preço inclui a viagem de ida, a descarga e a viagem de volta.

| Código | Un | Descrição | Rendimento | Preço | Importância |
|---|---|---|---|---|---|
| mq04res010dh | Un | Carga e troca de caçamba de 7 m³, para coleta de mistura sem classificar de resíduos inertes produzidos em obras de construção e/ou demolição, colocado em obra na zona de carga, incluindo serviço de entrega e aluguel. (equipamento) | 1.007 | 511.65 | 515.23 |
| % | % | Custos diretos complementares | 2 % | 515.23 | 10.30 |
|  |  | Custos diretos |  |  | 525.53 |
