# Taxa por entrega de terras a área licenciada de destinação de resíduos

- Propriedade do ficheiro: CYPE INGENIEROS, S.A.
- Formato: FIEBDC-3/2002
- Âmbito geográfico: Brasil
- Moeda: BRL
- Custos indiretos: 3.00 %
- Despesas gerais: 13.00 %
- Lucro: 6.00 %
- IVA: 17.00 %

## G Gestão de resíduos

### GT Gestão de terras

#### GTB Entrega de terras a área de destinação licenciada

**GTB020** m³ Taxa por entrega de terras a área licenciada de destinação de resíduos.
Taxa por entrega de terras procedentes da escavação, em área licenciada de destinação de resíduos.
Critérios considerados na determinação do preço da unidade de obra: O preço não inclui o transporte.
Critério de medição de projeto: Volume medido sobre as seções teóricas das escavações, incrementadas cada uma delas pelo seu correspondente coeficiente de empolamento, de acordo com o tipo de terreno considerado.
Critério de quantitativos de obra: Será medido, incluindo o empolamento, o volume de terras realmente entregado segundo especificações de Projeto.

| Código | Un | Descrição | Rendimento | Preço | Importância |
|---|---|---|---|---|---|
| mq04res035a | m³ | Taxa por entrega de terras procedentes da escavação, em área licenciada de destinação de resíduos. (equipamento) | 1.000 | 7.87 | 7.87 |
| % | % | Custos diretos complementares | 2 % | 7.87 | 0.16 |
|  |  | Custos diretos |  |  | 8.03 |
