# Base contínua flutuante anti-vibração

- Propriedade do ficheiro: CYPE INGENIEROS, S.A.
- Formato: FIEBDC-3/2002
- Âmbito geográfico: Brasil
- Moeda: BRL
- Custos indiretos: 3.00 %
- Despesas gerais: 13.00 %
- Lucro: 6.00 %
- IVA: 17.00 %

## H Arremates e trabalhos auxiliares

### HB Bases

#### HBH De concreto

**HBH020** Un Base contínua flutuante anti-vibração, de concreto armado, para apoio de maquinaria, de 150x100x16 cm, composta de concreto C25 classe de agressividade ambiental II e tipo de ambiente urbano, brita 1, consistência S100 dosado em central, e concretagem com bomba, tela eletrossoldada Q 92 15x15 mm de aço CA-60, sobre uma lâmina de espuma de polietileno de alta densidade, de 3 mm de espessura, apoiada sobre painéis anti-vibração de fibra de vidro moldada com ligante sintético, de 50 mm de espessura. Incluindo camada separadora de filme de polietileno de 0,05 mm de espessura e fôrmas perimetral de bloco cerâmico furado.
Base contínua flutuante anti-vibração, de concreto armado, para apoio de maquinaria, de 150x100x16 cm, composta de concreto C25 classe de agressividade ambiental II e tipo de ambiente urbano, brita 1, consistência S100 dosado em central, e concretagem com bomba, tela eletrossoldada Q 92 15x15 mm de aço CA-60, sobre uma lâmina de espuma de polietileno de alta densidade, de 3 mm de espessura, apoiada sobre painéis anti-vibração de fibra de vidro moldada com ligante sintético, de 50 mm de espessura. Incluindo camada separadora de filme de polietileno de 0,05 mm de espessura e fôrmas perimetral de bloco cerâmico furado.
Inclui: Marcação e traçado da base. Colocação do filme de polietileno. Colocação e fixação das fôrmas perimetral. Colocação do painel anti-vibração. Colocação da lâmina anti-impacto. Colocação das armaduras com separadores certificados. Concretagem e compactação do concreto. Nivelamento da camada de compressão. Cura do concreto.
Critério de medição de projeto: Número de unidades previstas, segundo documentação gráfica de Projeto.
Critério de quantitativos de obra: Medir-se-á o número de unidades realmente executadas segundo especificações de Projeto.

| Código | Un | Descrição | Rendimento | Preço | Importância |
|---|---|---|---|---|---|
| mt16png010a | m² | Filme de polietileno de 0,05 mm de espessura e 46 g/m² de massa superficial. (material) | 1.575 | 0.69 | 1.09 |
| mt04lvc010h | Un | Bloco cerâmico furado duplo, para revestir, 33x16x9 cm, densidade 810 kg/m³. (material) | 14.706 | 0.62 | 9.12 |
| mt08aaa010a | m³ | Água. (material) | 0.004 | 3.46 | 0.01 |
| mt09mif010ca | t | Argamassa industrializada para alvenaria, de cimento, cor cinza, resistência à compressão 5 N/mm², fornecida em sacos. (material) | 0.012 | 75.58 | 0.91 |
| mt16pnc020a | m² | Lâmina de espuma de polietileno de alta densidade de 3 mm de espessura; proporcionando uma redução do nível global de pressão sonora a ruído de impacto de 16 dB. (material) | 1.575 | 1.88 | 2.96 |
| mt16pnc010a | m | Fita viscoelástica autocolante com autoproteção de alumínio, de 50 mm de largura e de 1,5 mm de espessura, para vedação de juntas. (material) | 0.158 | 3.21 | 0.51 |
| mt16avg070a | Un | Painel anti-vibração de fibra de vidro moldada com ligante sintético, de 1150x550x50 mm e 2000 kg/cm² de carga máxima à compressão. (material) | 2.609 | 49.27 | 128.55 |
| mt07ame060ccb | m² | Tela eletrossoldada Q 92 15x15 cm, com fios longitudinais de 4,2 mm de diâmetro e fios transversais de 4,2 mm de diâmetro, aço CA-60, segundo ABNT NBR 7481. (material) | 1.650 | 8.40 | 13.86 |
| mt10haf080iec | m³ | Concreto C25 classe de agressividade ambiental II e tipo de ambiente urbano, brita 1, consistência S100, dosado em central, segundo ABNT NBR 8953. (material) | 0.264 | 324.33 | 85.62 |
| mq06bhe010 | h | Caminhão bomba estacionado na obra, para bombeamento de concreto. (equipamento) | 0.011 | 383.71 | 4.22 |
| au00auh040 |  | Vibrador de concreto, elétrico. | 1.000 | 0.00 | 0.00 |
| mo042 | h | Oficial de estruturas de concreto armado. (mão de obra) | 0.319 | 21.82 | 6.96 |
| mo089 | h | Ajudante de estruturas de concreto armado. (mão de obra) | 0.319 | 17.66 | 5.63 |
| mo020 | h | Pedreiro. (mão de obra) | 0.387 | 22.85 | 8.84 |
| mo113 | h | Auxiliar de serviços gerais. (mão de obra) | 0.193 | 17.93 | 3.46 |
| mo054 | h | Montador de isolamentos. (mão de obra) | 0.316 | 30.04 | 9.49 |
| mo101 | h | Ajudante de montador de isolamentos. (mão de obra) | 0.158 | 20.69 | 3.27 |
| % | % | Custos diretos complementares | 2 % | 284.50 | 5.69 |
|  |  | Custos diretos |  |  | 290.19 |
