# Moldura para vão de fachada, de bloco cerâmico furado

- Propriedade do ficheiro: CYPE INGENIEROS, S.A.
- Formato: FIEBDC-3/2002
- Âmbito geográfico: Brasil
- Moeda: BRL
- Custos indiretos: 3.00 %
- Despesas gerais: 13.00 %
- Lucro: 6.00 %
- IVA: 17.00 %

## H Arremates e trabalhos auxiliares

### HR Arremates de fachada

#### HRC De peças cerâmicas

**HRC010** m Moldura para vão de fachada, de bloco cerâmico furado.
Moldura para vão de fachada com alvenaria cerâmica furado de 11,5 cm de largura e 4 cm de espessura, para revestir, travada na parede existente e assente com argamassa de cimento, confeccionada em obra, com aditivo hidrófugo, dosificação 1:6.
Critérios considerados na determinação do preço da unidade de obra: O preço não inclui o revestimento.
Inclui: Preparação da superfície de apoio. Marcação da disposição das peças. Corte das peças. Colocação de réguas e fios de prumo fixados à parede. Colocação, aprumo, nivelamento e alinhamento das peças. Rejuntamento e limpeza.
Critério de medição de projeto: Comprimento medido pelo seu maior desenvolvimento linear, segundo documentação gráfica de Projeto.
Critério de quantitativos de obra: Medir-se-á, pelo seu maior desenvolvimento linear, o comprimento realmente executado segundo especificações de Projeto, incluindo o comprimento que se poderá perder em meias esquadrias.

| Código | Un | Descrição | Rendimento | Preço | Importância |
|---|---|---|---|---|---|
| mt08aaa010a | m³ | Água. (material) | 0.006 | 3.83 | 0.02 |
| mt01arg005a | t | Areia de pedreira, para argamassa preparada em obra. (material) | 0.002 | 51.13 | 0.10 |
| mt08cem002 | kg | Cimento cinza em sacos. (material) | 0.319 | 0.63 | 0.20 |
| mt08adt010 | kg | Aditivo hidrófugo para impermeabilização de argamassas ou concretos. (material) | 0.006 | 3.06 | 0.02 |
| mt04lvc010a | Un | Bloco cerâmico furado simples, para revestir, 24x11,5x4 cm, densidade 780 kg/m³. (material) | 6.000 | 0.62 | 3.72 |
| mq06hor010 | h | Betoneira elétrica com uma capacidade de amassamento de 160 l. (equipamento) | 0.005 | 13.50 | 0.07 |
| op00amo010 |  | Esmerilhadeira. | 1.000 | 0.00 | 0.00 |
| mo020 | h | Pedreiro. (mão de obra) | 0.523 | 33.34 | 17.44 |
| mo113 | h | Auxiliar de serviços gerais. (mão de obra) | 0.533 | 28.94 | 15.43 |
| % | % | Custos diretos complementares | 2 % | 37.00 | 0.74 |
|  |  | Custos diretos |  |  | 37.74 |
