# Moldura realizada através de alvenaria cerâmica furado de 24x11,5x4 cm, para revestir

- Propriedade do ficheiro: CYPE INGENIEROS, S.A.
- Formato: FIEBDC-3/2002
- Âmbito geográfico: Brasil
- Custos indiretos: 3.00 %
- Despesas gerais: 13.00 %
- Lucro: 6.00 %
- IVA: 17.00 %

## H Arremates e trabalhos auxiliares

### HR Arremates

#### HRC Molduras

**HRC010** m Moldura realizada através de alvenaria cerâmica furado de 24x11,5x4 cm, para revestir.
Formação de moldura de vão de fachada alvenaria cerâmica furado de 12 cm de largura e 4 cm de espessura, para revestir (revestimento não incluído neste preço), travamento na parede existente e assente com argamassa de cimento, confeccionada em obra, com aditivo hidrófugo, dosificação 1:6. Inclusive parte proporcional de nivelamento, aprume, cortes, arremates e peças especiais.
Inclui: Preparação da superfície de apoio. Marcação das peças no vão. Colocação de réguas e fios de prumo presos à parede. Colocação, aprumo, nivelamento e alinhamento das peças. Enchimento das juntas e limpeza.
Critério de medição de projeto: Comprimento medido pelo seu maior desenvolvimento linear, segundo documentação gráfica de Projeto.
Critério de quantitativos de obra: Medir-se-á, pelo seu maior desenvolvimento linear, o comprimento realmente executado segundo especificações de Projeto, incluindo o comprimento que se poderá perder em meias esquadrias.

| Código | Un | Descrição | Rendimento | Preço | Importância |
|---|---|---|---|---|---|
| mt08aaa010a | m³ | Água. (material) | 0.006 | 0.82 | 0.00 |
| mt01arg005a | t | Areia de pedreira, para argamassa preparada em obra. (material) | 0.002 | 11.20 | 0.02 |
| mt08cem002 | kg | Cimento cinza em sacos. (material) | 0.319 | 0.14 | 0.04 |
| mt08adt010 | kg | Aditivo hidrófugo para impermeabilização de argamassas ou concretos. (material) | 0.006 | 0.66 | 0.00 |
| mt04lvc010a | Un | Bloco cerâmico furado simples, para revestir, 24x11,5x4 cm. (material) | 6.000 | 0.06 | 0.36 |
| mq06hor010 | h | Betoneira. (equipamento) | 0.015 | 0.91 | 0.01 |
| op00amo010 |  | Esmerilhadeira. | 1.000 | 0.00 | 0.00 |
| mo020 | h | Pedreiro. (mão de obra) | 0.564 | 18.71 | 10.55 |
| mo113 | h | Auxiliar de serviços gerais. (mão de obra) | 0.575 | 12.05 | 6.93 |
| % | % | Custos diretos complementares | 2 % | 17.91 | 0.36 |
|  |  | Custos diretos |  |  | 18.27 |
