# Moldura para vão de fachada, de aço corten

- Propriedade do ficheiro: CYPE INGENIEROS, S.A.
- Formato: FIEBDC-3/2002
- Âmbito geográfico: Brasil
- Moeda: BRL
- Custos indiretos: 3.00 %
- Despesas gerais: 13.00 %
- Lucro: 6.00 %
- IVA: 17.00 %

## H Arremates e trabalhos auxiliares

### HR Arremates de fachada

#### HRG De aço corten

**HRG060** Un Moldura para vão de fachada, de aço corten.
Moldura para vão de fachada de chapa de aço com resistência melhorada à corrosão atmosférica (corten), EN 10025 S355J0WP, de 6 mm de espessura, de 150 mm de profundidade, para vão de 1000 mm de largura e 1500 mm de altura. Inclusive parafusos para a fixação da moldura ao paramento.
Inclui: Limpeza e preparação da superfície suporte. Marcação. Colocação e fixação.
Critério de medição de projeto: Número de unidades previstas, segundo documentação gráfica de Projeto.
Critério de quantitativos de obra: Medir-se-á o número de unidades realmente executadas segundo especificações de Projeto.

| Código | Un | Descrição | Rendimento | Preço | Importância |
|---|---|---|---|---|---|
| mt20rac010l | kg | Chapa de aço com resistência melhorada à corrosão atmosférica (corten), EN 10025 S355J0WP, de 6 mm de espessura, com parafusos para a fixação ao paramento. Elaboração em oficina, com tratamento prévio de activação da oxidação, tratamento anticorrosão e tratamento de proteção para evitar o aparecimento de manchas de óxido no paramento. (material) | 38.948 | 8.93 | 347.81 |
| mo018 | h | Serralheiro. (mão de obra) | 0.716 | 32.62 | 23.36 |
| mo059 | h | Ajudante de serralheiro. (mão de obra) | 0.716 | 30.15 | 21.59 |
| % | % | Custos diretos complementares | 2 % | 392.76 | 7.86 |
|  |  | Custos diretos |  |  | 400.62 |
