# Chapim de concreto polímero de superfície polida

- Propriedade do ficheiro: CYPE INGENIEROS, S.A.
- Formato: FIEBDC-3/2002
- Âmbito geográfico: Brasil
- Moeda: BRL
- Custos indiretos: 3.00 %
- Despesas gerais: 13.00 %
- Lucro: 6.00 %
- IVA: 17.00 %

## H Arremates e trabalhos auxiliares

### HR Arremates

#### HRP De concreto polímero

**HRP020** m Chapim de concreto polímero de superfície polida, cor branca, desenho de duas águas, para revestimento de muros, com pingadeira, de 300x25 mm, assente com argamassa de cimento, confeccionada em obra, com aditivo hidrófugo, dosificação 1:3, com aplicação prévia de cimento cola na sua face inferior e vedação das juntas entre peças e, se for o caso, das uniões com os muros com massa de poliuretano, com aplicação prévia do primer.
Execução de chapim de concreto polímero de superfície polida, cor branca, desenho de duas águas, para revestimento de muros, com pingadeira, de 300x25 mm, fornecido em peças de até 1,3 m de comprimento, ancoragem metálica de aço inoxidável e brita aderida à superfície na sua face inferior, assente com argamassa de cimento, confeccionada em obra, com aditivo hidrófugo, dosificação 1:3, sobre a que se introduz as ancoragens metálicas, criando um caimento suficiente para drenar a água, aplicação sobre a sua face inferior de cimento cola e vedação das juntas entre peças e, se for o caso, das uniões com os muros com massa de poliuretano, com aplicação prévia do primer. Inclusive parte proporcional de marcação, cortes e limpeza final.
Inclui: Preparação da superfície de apoio. Marcação da disposição das peças. Colocação, aprumo, nivelamento e alinhamento das peças. Vedação de juntas e limpeza.
Critério de medição de projeto: Comprimento medido entre eixos, segundo documentação gráfica de Projeto.
Critério de quantitativos de obra: Medir-se-á, a eixos, o comprimento realmente executado segundo especificações de Projeto.

| Código | Un | Descrição | Rendimento | Preço | Importância |
|---|---|---|---|---|---|
| mt20aho010bf | m | Chapim de concreto polímero de superfície polida, cor branca, desenho de duas águas, para revestimento de muros, com pingadeira, de 300x25 mm, fornecido em peças de até 1,3 m de comprimento, ancoragem metálica de aço inoxidável e brita aderida à superfície na sua face inferior. (material) | 1.050 | 84.69 | 88.92 |
| mt08aaa010a | m³ | Água. (material) | 0.009 | 3.46 | 0.03 |
| mt01arg002a | m³ | Areia média lavada. (material) | 0.067 | 104.55 | 7.00 |
| mt08cem002 | kg | Cimento cinza em sacos. (material) | 20.250 | 0.56 | 11.34 |
| mt08adt010 | kg | Aditivo hidrófugo para impermeabilização de argamassas ou concretos. (material) | 0.405 | 2.77 | 1.12 |
| mt20wwa040 | kg | Cimento cola flexível e de grande aderência, C2 S2. (material) | 2.400 | 1.38 | 3.31 |
| mt20wwa025 | m | Perfil de espuma de polietileno, de 6 mm de diâmetro, para rejuntamento. (material) | 3.000 | 1.09 | 3.27 |
| mt20wwa035 | Un | Embalagem de primer para massas (250 cm³). (material) | 0.041 | 14.85 | 0.61 |
| mt20wwa030 | Un | Embalagem de massa de poliuretano impermeável (310 cm³). (material) | 0.082 | 20.31 | 1.67 |
| mq06hor010 | h | Betoneira. (equipamento) | 0.032 | 3.79 | 0.12 |
| op00amo010 |  | Esmerilhadeira. | 1.000 | 0.00 | 0.00 |
| mo020 | h | Pedreiro. (mão de obra) | 0.255 | 22.85 | 5.83 |
| mo113 | h | Auxiliar de serviços gerais. (mão de obra) | 0.692 | 17.93 | 12.41 |
| % | % | Custos diretos complementares | 2 % | 135.63 | 2.71 |
|  |  | Custos diretos |  |  | 138.34 |
