# Revestimento de testa de laje, de concreto polímero

- Propriedade do ficheiro: CYPE INGENIEROS, S.A.
- Formato: FIEBDC-3/2002
- Âmbito geográfico: Brasil
- Moeda: BRL
- Custos indiretos: 3.00 %
- Despesas gerais: 13.00 %
- Lucro: 6.00 %
- IVA: 17.00 %

## H Arremates e trabalhos auxiliares

### HR Arremates de fachada

#### HRP De concreto polímero

**HRP080** m Revestimento de testa de laje, de concreto polímero.
Revestimento de arremate de laje com peças retas de concreto polímero de superfície polida, cor a escolher, de 210x35 mm, fixadas ao concreto com ancoragem química composta por resina e barra roscada de aço galvanizado qualidade 5.8, segundo ISO 898-1, de 8 mm de diâmetro; e vedação das juntas entre peças e, se for o caso, das uniões com os muros com massa de poliuretano, com aplicação prévia do primer.
Critérios considerados na determinação do preço da unidade de obra: O preço não inclui a preparação da superfície suporte.
Inclui: Marcação da disposição das peças. Corte das peças. Realização de um molde com a posição das ancoragens. Aparafusamento das barras roscados nos casquilhos previstos na face inferior do revestimento da testa de laje. Enchimento dos furos com resina. Colocação, aprumo, nivelamento e alinhamento. Vedação de juntas e limpeza.
Critério de medição de projeto: Comprimento medido pelo seu maior desenvolvimento linear, segundo documentação gráfica de Projeto.
Critério de quantitativos de obra: Medir-se-á, pelo seu maior desenvolvimento linear, o comprimento realmente executado segundo especificações de Projeto, incluindo o comprimento que se poderá perder em meias esquadrias.

| Código | Un | Descrição | Rendimento | Preço | Importância |
|---|---|---|---|---|---|
| mt20zhp020md | m | Arremate de laje com peças retas de concreto polímero de superfície polida, cor a escolher, de 210x35 mm, com casquilhos de aço inoxidável na sua face oculta, para aparafusar as barras roscados, fornecida em peças de até 1,3 m de comprimento. (material) | 1.050 | 52.81 | 55.45 |
| mt26aaq015a | Un | Ancoragem química composta por resina e barra roscada de aço galvanizado qualidade 5.8, segundo ISO 898-1, de 8 mm de diâmetro. (material) | 4.000 | 8.07 | 32.28 |
| mt20wwa025 | m | Perfil de espuma de polietileno, de 6 mm de diâmetro, para rejuntamento. (material) | 2.100 | 1.16 | 2.44 |
| mt20wwa035 | Un | Cartucho de 250 cm³ de primer para massas. (material) | 0.051 | 15.91 | 0.81 |
| mt20wwa030 | Un | Cartucho de 310 cm³ de massa de poliuretano impermeável. (material) | 0.101 | 21.78 | 2.20 |
| mq06hor010 | h | Betoneira elétrica com uma capacidade de amassamento de 160 l. (equipamento) | 0.005 | 12.69 | 0.06 |
| op00amo010 |  | Esmerilhadeira. | 1.000 | 0.00 | 0.00 |
| mo020 | h | Pedreiro. (mão de obra) | 0.199 | 32.24 | 6.42 |
| mo113 | h | Auxiliar de serviços gerais. (mão de obra) | 0.282 | 27.81 | 7.84 |
| % | % | Custos diretos complementares | 2 % | 107.50 | 2.15 |
|  |  | Custos diretos |  |  | 109.65 |
