# Assentamento de piso box de qualquer medida

- Propriedade do ficheiro: CYPE INGENIEROS, S.A.
- Formato: FIEBDC-3/2002
- Âmbito geográfico: Brasil
- Custos indiretos: 3.00 %
- Despesas gerais: 13.00 %
- Lucro: 6.00 %
- IVA: 17.00 %

## H Arremates e trabalhos auxiliares

### HY Trabalhos auxiliares

#### HYR Assentamentos

**HYR010** Un Assentamento de piso box de qualquer medida.
Assentamento de piso box de qualquer medida, através de bloco cerâmico furado, assente com argamassa de cimento, confeccionada em obra, dosificação 1:6. Incluindo parte proporcional de marcação, execução de aberturas para ligações em paramento vertical, formação de desníveis, enchimento com areia, vedação de juntas, limpeza, proteção com tabuleiro de madeira e eliminação de material restante.
Inclui: Marcação. Execução de aberturas. Formação de desníveis. Enchimento com areia. Vedação de juntas. Proteção com tabuleiro de madeira. Limpeza e eliminação do material sobrante.
Critério de medição de projeto: Número de unidades previstas, segundo documentação gráfica de Projeto.
Critério de quantitativos de obra: Medir-se-á o número de unidades realmente executadas segundo especificações de Projeto.

| Código | Un | Descrição | Rendimento | Preço | Importância |
|---|---|---|---|---|---|
| mt04lpt010a | Un | Bloco cerâmico furado simples, para revestir, 30x20x3 cm. (material) | 12.000 | 0.06 | 0.72 |
| mt08aaa010a | m³ | Água. (material) | 0.006 | 1.04 | 0.01 |
| mt01arg005a | t | Areia de pedreira, para argamassa preparada em obra. (material) | 0.008 | 14.10 | 0.11 |
| mt08cem002 | kg | Cimento cinza em sacos. (material) | 1.250 | 0.21 | 0.26 |
| mt01ara010 | m³ | Areia de 0 a 5 mm de diâmetro. (material) | 0.050 | 9.42 | 0.47 |
| mq06hor010 | h | Betoneira. (equipamento) | 0.005 | 1.27 | 0.01 |
| mo020 | h | Oficial de 1ª pedreiro. (mão de obra) | 1.478 | 4.22 | 6.24 |
| mo113 | h | Auxiliar de serviços gerais. (mão de obra) | 1.523 | 2.99 | 4.55 |
| % | % | Custos diretos complementares | 2 % | 12.37 | 0.25 |
|  |  | Custos diretos |  |  | 12.62 |
