# Colocação e fixação de pequeno elemento, através de assentamento ao paramento de bloco cerâmico furado, con argamassa de cimento, confeccionada em obra, com aditivo hidrófugo, dosificação 1:6

- Propriedade do ficheiro: CYPE INGENIEROS, S.A.
- Formato: FIEBDC-3/2002
- Âmbito geográfico: Brasil
- Custos indiretos: 3.00 %
- Despesas gerais: 13.00 %
- Lucro: 6.00 %
- IVA: 17.00 %

## H Arremates e trabalhos auxiliares

### HY Trabalhos auxiliares

#### HYR Assentamentos

**HYR100** Un Colocação e fixação de pequeno elemento, através de assentamento ao paramento de bloco cerâmico furado, con argamassa de cimento, confeccionada em obra, com aditivo hidrófugo, dosificação 1:6.
Colocação e fixação de pequeno elemento, através de assentamento ao paramento de bloco cerâmico furado, con argamassa de cimento, confeccionada em obra, com aditivo hidrófugo, dosificação 1:6. Inclusive parte proporcional de marcação.
Inclui: Marcação. Execução de aberturas. Tapamento de aberturas.
Critério de medição de projeto: Número de unidades previstas, segundo documentação gráfica de Projeto.
Critério de quantitativos de obra: Medir-se-á o número de unidades realmente executadas segundo especificações de Projeto.

| Código | Un | Descrição | Rendimento | Preço | Importância |
|---|---|---|---|---|---|
| mt08aaa010a | m³ | Água. (material) | 0.006 | 1.04 | 0.01 |
| mt01arg005a | t | Areia de pedreira, para argamassa preparada em obra. (material) | 0.002 | 14.10 | 0.03 |
| mt08cem002 | kg | Cimento cinza em sacos. (material) | 0.380 | 0.21 | 0.08 |
| mt08adt010 | kg | Aditivo hidrófugo para impermeabilização de argamassas ou concretos. (material) | 0.008 | 0.83 | 0.01 |
| mq06hor010 | h | Betoneira. (equipamento) | 0.005 | 1.27 | 0.01 |
| mo020 | h | Oficial de 1ª pedreiro. (mão de obra) | 0.227 | 4.22 | 0.96 |
| mo113 | h | Auxiliar de serviços gerais. (mão de obra) | 0.114 | 2.99 | 0.34 |
| % | % | Custos diretos complementares | 2 % | 1.44 | 0.03 |
|  |  | Custos diretos |  |  | 1.47 |
