# Derivação de linha frigorífica formada por dois coletores Refnet, um para a linha de líquido e outro para a linha de gás, de 8 saídas cada um, modelo KHRQ22M29H "DAIKIN"

- Propriedade do ficheiro: CYPE INGENIEROS, S.A.
- Formato: FIEBDC-3/2002
- Âmbito geográfico: Brasil
- Moeda: BRL
- Custos indiretos: 3.00 %
- Despesas gerais: 13.00 %
- Lucro: 6.00 %
- IVA: 17.00 %

## I Instalações

### IB Sistemas de climatização

#### IBY Sistema VRV (Daikin)

**IBY260** Un Derivação de linha frigorífica formada por dois coletores Refnet, um para a linha de líquido e outro para a linha de gás, de 8 saídas cada um, modelo KHRQ22M29H "DAIKIN".
Fornecimento e instalação de derivação de linha frigorífica formada por dois coletores Refnet, um para a linha de líquido e outro para a linha de gás, de 8 saídas cada um, modelo KHRQ22M29H "DAIKIN". Totalmente montada e ligada.
Inclui: Ligação.
Critério de medição de projeto: Número de unidades previstas, segundo documentação gráfica de Projeto.
Critério de quantitativos de obra: Medir-se-á o número de unidades realmente executadas segundo especificações de Projeto.

| Código | Un | Descrição | Rendimento | Preço | Importância |
|---|---|---|---|---|---|
| mt42dai605a | Un | Conjunto de dois coletores Refnet, um para a linha de líquido e outro para a linha de gás, de 8 saídas cada um, para sistema VRV (Volume de Refrigerante Variável), modelo KHRQ22M29H "DAIKIN", com índice máximo de ligação de unidades interiores de 289. (material) | 1.000 | 1313.44 | 1313.44 |
| mo005 | h | Instalador de ar condicionado. (mão de obra) | 0.060 | 24.05 | 1.44 |
| mo104 | h | Ajudante de instalador de ar condicionado. (mão de obra) | 0.060 | 19.33 | 1.16 |
| % | % | Custos diretos complementares | 2 % | 1316.04 | 26.32 |
|  |  | Custos diretos |  |  | 1342.36 |
