# Sistema de captação solar térmica para instalação individual, sobre cobertura inclinada

- Propriedade do ficheiro: CYPE INGENIEROS, S.A.
- Formato: FIEBDC-3/2002
- Âmbito geográfico: Brasil
- Moeda: BRL
- Custos indiretos: 3.00 %
- Despesas gerais: 13.00 %
- Lucro: 6.00 %
- IVA: 17.00 %

## I Instalações

### IC Aquecimento, refrigeração, climatização e água quente

#### ICB Captação solar

**ICB006** Un Sistema de captação solar térmica para instalação individual, sobre cobertura inclinada.
Coletor solar térmico completo, dividido, para instalação individual, para colocação sobre cobertura inclinada, formado por: dois painéis de 2320x1930x90 mm em conjunto, superfície útil total 4,04 m², rendimento óptico 0,819 e coeficiente de perdas primário 4,227 W/m²K; superfície absorvente e dutos de cobre; cobertura protectora de vidro de 4 mm de espessura; reservatório de 300 l, com uma serpentina; sistema de pressurização individual com vaso de expansão de 18 l e vaso pre-expansão; central solar térmica programável; kit de montagem para dois painéis sobre cobertura inclinada; duplo tê sonda-purgador e purgador automático de ar. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38csg010fn | Un | Coletor solar térmico completo, dividido, para instalação individual, para colocação sobre cobertura inclinada, formado por: dois painéis de 2320x1930x90 mm em conjunto, superfície útil total 4,04 m², rendimento óptico 0,819 e coeficiente de perdas primário 4,227 W/m²K; superfície absorvente e dutos de cobre; cobertura protectora de vidro de 4 mm de espessura; reservatório de 300 l, com uma serpentina; sistema de pressurização individual com vaso de expansão de 18 l e vaso pre-expansão; central solar térmica programável; kit de montagem para dois painéis sobre cobertura inclinada; duplo tê sonda-purgador e purgador automático de ar. (material) | 1.000 | 18481.17 | 18481.17 |
| mt38csg011d | Un | Fixações para coletor solar térmico de dois painéis, sobre telha. (material) | 1.000 | 666.01 | 666.01 |
| mt38csg100 | l | Solução água-glicol para enchimento de coletor solar térmico, para uma temperatura de trabalho de -28°C a +200°C. (material) | 2.720 | 26.79 | 72.87 |
| mo009 | h | Instalador de coletores solares. (mão de obra) | 4.703 | 40.91 | 192.40 |
| mo108 | h | Ajudante de instalador de coletores solares. (mão de obra) | 4.703 | 30.78 | 144.76 |
| % | % | Custos diretos complementares | 2 % | 19557.21 | 391.14 |
|  |  | Custos diretos |  |  | 19948.35 |
