# Sistema de captação solar térmica para instalação individual, integrado em cobertura inclinada

- Propriedade do ficheiro: CYPE INGENIEROS, S.A.
- Formato: FIEBDC-3/2002
- Âmbito geográfico: Brasil
- Moeda: BRL
- Custos indiretos: 3.00 %
- Despesas gerais: 13.00 %
- Lucro: 6.00 %
- IVA: 17.00 %

## I Instalações

### IC Aquecimento, refrigeração, climatização e água quente

#### ICB Captação solar

**ICB007** Un Sistema de captação solar térmica para instalação individual, integrado em cobertura inclinada.
Coletor solar térmico completo, dividido, para instalação individual, composto por: um painel, superfície útil 2,14 m², rendimento óptico 0,78, coeficiente de perdas primário 3,473 W/m²K e coeficiente de perdas secundário 0,017 W/m²K², composto de: marco autoportante e tampa posterior de alumínio, isolamento térmico de lã de vidro, painel de vidro de 4 mm de espessura, absorvedor de cobre com recobrimento Sunselect, tubulação em forma de meandro e uniões, estrutura de suporte para colocação integrada em cobertura inclinada, kit de tubulações e acessórios de ligação, reservatório de aço vitrificado, de uma serpentina de 150 litros, 1019 mm de altura e 660 mm de diâmetro, estação solar de bombeamento com regulação integrada, vaso de expansão com suporte e ligações, válvula misturadora com nípeis, purgador e fluido anticongelante. Totalmente montado, ligado e testado.
Inclui: Marcação do conjunto. Colocação da estrutura suporte. Colocação e fixação dos painéis sobre a estrutura suporte. Colocação do sistema de acumulação solar. Ligação com a rede de abastecimento de água. Enchimento do circuito.
Critério de medição de projeto: Número de unidades previstas, segundo documentação gráfica de Projeto.
Critério de quantitativos de obra: Medir-se-á o número de unidades realmente executadas segundo especificações de Projeto.

| Código | Un | Descrição | Rendimento | Preço | Importância |
|---|---|---|---|---|---|
| mt38the800aaaa | Un | Coletor solar térmico completo, dividido, para instalação individual, composto por: um painel, superfície útil 2,14 m², rendimento óptico 0,78, coeficiente de perdas primário 3,473 W/m²K e coeficiente de perdas secundário 0,017 W/m²K², composto de: marco autoportante e tampa posterior de alumínio, isolamento térmico de lã de vidro, painel de vidro de 4 mm de espessura, absorvedor de cobre com recobrimento Sunselect, tubulação em forma de meandro e uniões, estrutura de suporte para colocação integrada em cobertura inclinada, kit de tubulações e acessórios de ligação, reservatório de aço vitrificado, de uma serpentina de 150 litros, 1019 mm de altura e 660 mm de diâmetro, estação solar de bombeamento com regulação integrada, vaso de expansão com suporte e ligações, válvula misturadora com nípeis, purgador e fluido anticongelante. (material) | 1.000 | 20156.65 | 20156.65 |
| mo009 | h | Instalador de coletores solares. (mão de obra) | 3.135 | 40.91 | 128.25 |
| mo108 | h | Ajudante de instalador de coletores solares. (mão de obra) | 3.135 | 30.78 | 96.50 |
| % | % | Custos diretos complementares | 2 % | 20381.40 | 407.63 |
|  |  | Custos diretos |  |  | 20789.03 |
