# Coletor solar térmico para instalação coletiva, sobre cobertura plana

- Propriedade do ficheiro: CYPE INGENIEROS, S.A.
- Formato: FIEBDC-3/2002
- Âmbito geográfico: Brasil
- Moeda: BRL
- Custos indiretos: 3.00 %
- Despesas gerais: 13.00 %
- Lucro: 6.00 %
- IVA: 17.00 %

## I Instalações

### IC Aquecimento, refrigeração, climatização e água quente

#### ICB Captação solar

**ICB010** Un Coletor solar térmico para instalação coletiva, sobre cobertura plana.
Coletor solar térmico formado por bateria de 2 módulos, composto cada um deles de um coletor solar térmico plano, com painel de montagem vertical de 1135x2115x112 mm, superfície útil 2,1 m², rendimento óptico 0,75 e coeficiente de perdas primário 3,993 W/m²K, composto de: painel de vidro temperado de baixo teor em ferro (solar granulado), de 3,2 mm de espessura e alta transmitância (92%), estrutura traseira em bandeja de polietileno reciclável resistente à intempérie (resina ABS), caixilho de fibra de vidro reforçada com polímeros, absorvedor de cobre com revestimento seletivo de crómio preto de alto rendimento, grelha de 8 tubos de cobre soldados em ómega sem metal de entrega, isolamento de lã mineral de 60 mm de espessura e uniões mediante mangas flexíveis com abraçadeiras de ajuste rápido, colocados sobre estrutura suporte para cobertura plana. Inclusive acessórios de montagem e fixação, conjunto de ligações hidráulicas entre coletores solares térmicos, liquido de enchimento para coletor solar térmico, válvula de segurança, purgador, registros e demais acessórios. Totalmente montado, ligado e testado.
Inclui: Marcação do conjunto. Colocação da estrutura suporte. Colocação e fixação dos painéis sobre a estrutura suporte. Ligação com a rede de abastecimento de água. Enchimento do circuito.
Critério de medição de projeto: Número de unidades previstas, segundo documentação gráfica de Projeto.
Critério de quantitativos de obra: Medir-se-á o número de unidades realmente executadas segundo especificações de Projeto.

| Código | Un | Descrição | Rendimento | Preço | Importância |
|---|---|---|---|---|---|
| mt38csg005a | Un | Coletor solar térmico plano, com painel de montagem vertical de 1135x2115x112 mm, superfície útil 2,1 m², rendimento óptico 0,75 e coeficiente de perdas primário 3,993 W/m²K, composto de: painel de vidro temperado de baixo teor em ferro (solar granulado), de 3,2 mm de espessura e alta transmitância (92%), estrutura traseira em bandeja de polietileno reciclável resistente à intempérie (resina ABS), caixilho de fibra de vidro reforçada com polímeros, absorvedor de cobre com revestimento seletivo de crómio preto de alto rendimento, grelha de 8 tubos de cobre soldados em ómega sem metal de entrega, isolamento de lã mineral de 60 mm de espessura e uniões mediante mangas flexíveis com abraçadeiras de ajuste rápido. (material) | 2.000 | 2618.51 | 5237.02 |
| mt38csg006a | Un | Estrutura suporte, para cobertura plana, para coletor solar térmico. (material) | 2.000 | 1573.79 | 3147.58 |
| mt38csg040 | Un | Kit de ligações hidráulicas para coletores solares térmicos, com ligações isoladas, tampões, passa-cabos e nípeis. (material) | 1.000 | 613.91 | 613.91 |
| mt38csg120 | Un | Purgador automático, especial para aplicações de energia solar térmica, equipado com registro de esfera e câmara de acumulação de vapor. (material) | 1.000 | 487.21 | 487.21 |
| mt38csg110 | Un | Válvula de segurança especial para aplicações de energia solar térmica, para uma temperatura máxima de 130°C. (material) | 1.000 | 259.84 | 259.84 |
| mt38csg100 | l | Solução água-glicol para enchimento de coletor solar térmico, para uma temperatura de trabalho de -28°C a +200°C. (material) | 2.300 | 26.79 | 61.62 |
| mt37sve010d | Un | Registro de esfera de latão niquelado para enroscar de 1". (material) | 2.000 | 36.28 | 72.56 |
| mo009 | h | Instalador de coletores solares. (mão de obra) | 5.225 | 40.91 | 213.75 |
| mo108 | h | Ajudante de instalador de coletores solares. (mão de obra) | 5.225 | 30.78 | 160.83 |
| % | % | Custos diretos complementares | 2 % | 10254.32 | 205.09 |
|  |  | Custos diretos |  |  | 10459.41 |
