# Caldeira a óleo diesel, doméstica, de baixa temperatura, de pé, para aquecimento

- Propriedade do ficheiro: CYPE INGENIEROS, S.A.
- Formato: FIEBDC-3/2002
- Âmbito geográfico: Brasil
- Moeda: BRL
- Custos indiretos: 3.00 %
- Despesas gerais: 13.00 %
- Lucro: 6.00 %
- IVA: 17.00 %

## I Instalações

### IC Aquecimento, refrigeração, climatização e água quente

#### ICC Caldeiras a óleo diesel

**ICC115** Un Caldeira a óleo diesel, doméstica, de baixa temperatura, de pé, para aquecimento.
Caldeira de pé, de baixa temperatura, com corpo de ferro fundido cinza GL 180 para queimador pressurizado para óleo diesel, potência de aquecimento 21 kW, peso 175 kg, dimensões 773x600x601 mm, número de elementos 3, conteúdo de água 33 l, pressão máxima de trabalho 4 bar, queimador de óleo diesel de chama azul de 23 kW de potência, quadro de regulação, de 154x366x327 mm, com cronotermostato modulante com sonda de temperatura exterior, kit de ligação de caldeira a óleo diesel a coletor ou sistema de pressurização, kit de segurança para caldeira a óleo diesel, kit de ligação de caldeira a óleo diesel a vaso de expansão, sem incluir o duto para evacuação dos produtos da combustão. Totalmente montada, ligada e testada.
Inclui: Marcação. Disposição dos elementos. Montagem da caldeira e dos seus acessórios. Ligação com as redes de abastecimento de água, de óleo diesel, de saneamento e elétrica, e com o duto de evacuação dos produtos de combustão. Colocação em funcionamento.
Critério de medição de projeto: Número de unidades previstas, segundo documentação gráfica de Projeto.
Critério de quantitativos de obra: Medir-se-á o número de unidades realmente executadas segundo especificações de Projeto.

| Código | Un | Descrição | Rendimento | Preço | Importância |
|---|---|---|---|---|---|
| mt38cqj100a | Un | Caldeira de pé, de baixa temperatura, com corpo de ferro fundido cinza GL 180 para queimador pressurizado para óleo diesel, potência de aquecimento 21 kW, peso 175 kg, dimensões 773x600x601 mm, número de elementos 3, conteúdo de água 33 l, pressão máxima de trabalho 4 bar. (material) | 1.000 | 9337.22 | 9337.22 |
| mt38cqj101a | Un | Quadro de regulação, de 154x366x327 mm, com cronotermostato modulante com sonda de temperatura exterior. (material) | 1.000 | 3264.77 | 3264.77 |
| mt38cqj102a | Un | Queimador de óleo diesel de chama azul de 23 kW de potência, para caldeiras de 20 a 25 kW de potência. (material) | 1.000 | 5713.33 | 5713.33 |
| mt38cqj520a | Un | Kit de segurança para caldeira a óleo diesel, composto por manômetro, válvula de segurança e purgador de ar. (material) | 1.000 | 724.77 | 724.77 |
| mt38cqj530a | Un | Kit de ligação de caldeira a óleo diesel a vaso de expansão, com válvula de enchimento e vazamento. (material) | 1.000 | 724.77 | 724.77 |
| mt38www010 | Un | Material auxiliar para instalações de aquecimento. (material) | 1.000 | 11.25 | 11.25 |
| mo004 | h | Montador de instalações de calefação. (mão de obra) | 1.887 | 40.91 | 77.20 |
| mo103 | h | Ajudante de montador de instalações de calefação. (mão de obra) | 1.887 | 30.78 | 58.08 |
| % | % | Custos diretos complementares | 2 % | 19911.39 | 398.23 |
|  |  | Custos diretos |  |  | 20309.62 |
