# Conjunto de caldeiras a óleo diesel, de baixa temperatura, de pé, de ferro fundido

- Propriedade do ficheiro: CYPE INGENIEROS, S.A.
- Formato: FIEBDC-3/2002
- Âmbito geográfico: Brasil
- Moeda: BRL
- Custos indiretos: 3.00 %
- Despesas gerais: 13.00 %
- Lucro: 6.00 %
- IVA: 17.00 %

## I Instalações

### IC Aquecimento, refrigeração, climatização e água quente

#### ICC Caldeiras a óleo diesel

**ICC127** Un Conjunto de caldeiras a óleo diesel, de baixa temperatura, de pé, de ferro fundido.
Conjunto de duas caldeiras em cascata, sendo a primeira uma caldeira de pé, de baixa temperatura, com corpo de ferro fundido GL 180M, 3 passagens de fumos rodeando completamente o queimador inteiramente refrigerado por água, forte isolamento térmico, porta frontal com possibilidade de rotação à esquerda ou à direita, para queimador pressurizado de óleo diesel ou gás, potência útil de 40 a 52 kW, peso 227 kg, dimensões 787x600x1111 mm, de 4 elementos ensamblados, com quadro de regulação para a regulação da caldeira em função da temperatura exterior ou para a regulação da caldeira de tipo mestre em instalações com várias caldeiras, com controle para garantir as condições de trabalho do equipamento, sonda de temperatura exterior, e sonda de temperatura para regulação da temperatura de impulsão ou retorno da água, e a segunda uma caldeira de pé, de baixa temperatura, com corpo de ferro fundido GL 180M, 3 passagens de fumos rodeando completamente o queimador inteiramente refrigerado por água, forte isolamento térmico, porta frontal com possibilidade de rotação à esquerda ou à direita, para queimador pressurizado de óleo diesel ou gás, potência útil de 40 a 52 kW, peso 227 kg, dimensões 787x600x1111 mm, de 4 elementos ensamblados, com quadro de regulação para a regulação da caldeira de tipo escravo em instalações com várias caldeiras, módulo estratégico para a administração até um máximo de 4 caldeiras em cascata. Inclusive válvula de segurança, purgadores, pirostato e descarga para ralo para o esvaziamento da caldeira e a drenagem da válvula de segurança, sem incluir o duto para evacuação dos produtos da combustão. Totalmente montado, ligado e colocado em funcionamento pela empresa instaladora para a verificação do seu correto funcionamento.
Inclui: Marcação. Disposição dos elementos. Montagem da caldeira e dos seus acessórios. Ligação com as redes de abastecimento de água, de óleo diesel, de saneamento e elétrica, e com o duto de evacuação dos produtos de combustão. Colocação em funcionamento.
Critério de medição de projeto: Número de unidades previstas, segundo documentação gráfica de Projeto.
Critério de quantitativos de obra: Medir-se-á o número de unidades realmente executadas segundo especificações de Projeto.

| Código | Un | Descrição | Rendimento | Preço | Importância |
|---|---|---|---|---|---|
| mt38cbu045ad | Un | Caldeira de pé, de baixa temperatura, com corpo de ferro fundido GL 180M, 3 passagens de fumos rodeando completamente o queimador inteiramente refrigerado por água, forte isolamento térmico, porta frontal com possibilidade de rotação à esquerda ou à direita, para queimador pressurizado de óleo diesel ou gás, potência útil de 40 a 52 kW, peso 227 kg, dimensões 787x600x1111 mm, de 4 elementos ensamblados, com quadro de regulação para a regulação da caldeira em função da temperatura exterior ou para a regulação da caldeira de tipo mestre em instalações com várias caldeiras, com controle para garantir as condições de trabalho do equipamento, sonda de temperatura exterior, e sonda de temperatura para regulação da temperatura de impulsão ou retorno da água. (material) | 1.000 | 23673.55 | 23673.55 |
| mt38cbu045ac | Un | Caldeira de pé, de baixa temperatura, com corpo de ferro fundido GL 180M, 3 passagens de fumos rodeando completamente o queimador inteiramente refrigerado por água, forte isolamento térmico, porta frontal com possibilidade de rotação à esquerda ou à direita, para queimador pressurizado de óleo diesel ou gás, potência útil de 40 a 52 kW, peso 227 kg, dimensões 787x600x1111 mm, de 4 elementos ensamblados, com quadro de regulação para a regulação da caldeira de tipo escravo em instalações com várias caldeiras. (material) | 1.000 | 21162.19 | 21162.19 |
| mt38ccg100a | Un | Queimador pressurizado modulante para óleo diesel, de potência máxima 120 kW, com acendimento eletrônico. (material) | 2.000 | 5290.59 | 10581.18 |
| mt38cbu702a | Un | Módulo estratégico para a administração até um máximo de 4 caldeiras em cascata. (material) | 1.000 | 1717.27 | 1717.27 |
| mt37svs010a | Un | Válvula de segurança, de latão, com rosca de 1/2" de diâmetro, regulada a 3 bar de pressão. (material) | 1.000 | 13.20 | 13.20 |
| mt37sgl020d | Un | Purgador automático de ar com bóia e rosca de 1/2" de diâmetro, corpo e tampa de latão, para uma pressão máxima de funcionamento de 10 bar e uma temperatura máxima de 110°C. (material) | 2.000 | 26.12 | 52.24 |
| mt38www050 | Un | Descarga a ralo, para a drenagem da válvula de segurança, composto por 1 m de tubo de aço-carbono preto de 1/2" e funil descarga, inclusive acessórios e peças especiais. (material) | 1.000 | 100.46 | 100.46 |
| mt35tpt010ae | m | Tubo rígido de PVC VD-M de 16 mm de diâmetro exterior e 1,3 mm de espessura. Resistência à compressão 750 N, resistência ao impacto 2 joules, temperatura de trabalho -5°C até 60°C, classificação 3321, com o preço incrementado em 20% relativamente a acessórios e peças especiais. (material) | 10.000 | 2.09 | 20.90 |
| mt35cep010aa | m | Cabo unipolar H07V-U, sendo a sua tensão atribuída de 450/750 V, reação ao fogo classe Eca segundo NP EN 50575, com condutor unifilar de cobre classe 1 de 1,5 mm² de seção, com isolamento de PVC. (material) | 20.000 | 0.52 | 10.40 |
| mt38ccg011a | Un | Arranque do queimador para óleo diesel. (material) | 1.000 | 1004.54 | 1004.54 |
| mt38www010 | Un | Material auxiliar para instalações de aquecimento. (material) | 1.000 | 11.25 | 11.25 |
| mt37www010 | Un | Material auxiliar para instalações de abastecimento de água. (material) | 1.000 | 4.18 | 4.18 |
| mo004 | h | Montador de instalações de calefação. (mão de obra) | 4.289 | 40.91 | 175.46 |
| mo103 | h | Ajudante de montador de instalações de calefação. (mão de obra) | 4.289 | 30.78 | 132.02 |
| % | % | Custos diretos complementares | 2 % | 58658.84 | 1173.18 |
|  |  | Custos diretos |  |  | 59832.02 |
